# Hülschematthalle Eichen
Angebotsaufforderung (GAEB 90, DA83)
DV-Nummer: SHM
Währung: EUR
Auftraggeber: Stadt Schopfheim, vertreten durch Bürgermeister Dirk Harsche

## Zusätzlicher Text
Bauherr
Stadt Schopfheim
vertreten durch Bürgermeister Dirk Harscher
Hauptstraße 29-31
79650 Schopfheim
Telefon: 07622 396-101
E-Mail: d.harscher@schopfheim.de
Ansprechpartner Frau Milarch
E-Mail: m.milarch@schopfheim.de
Ansprechpartner: Herr Eichin
E-Mail: m.eichin@schopfheim.de

Architekten
Schaudt Architekten bda GmbH
Hafenstrasse 10
78462 Konstanz
Telefon: 07531 220002
E-Mail: info@schaudt-architekten.de
Ansprechpartnerin: Frau Kristina Knöpfli
E-Mail: k.knoepfli@schaudt-architekten.de

Bauleitung
Kube Gissler Architekten
Im Gaisgraben 9
79219 Staufen im Breisgau
Frau Denise Kube
Telefon: 07633 9253027
d.kube@kube-gissler.de

Landschaftsarchitekt
3Landschaft
Schwarzwaldstraße 61
79539 Lörrach
Telefon: 0176 45780816
Ansprechpartnerin: Frau Engeser
E-Mail: b.engeser@3landschaft.eu

Baugrundgutachten
GeoIngenieure
Dipl.-Ing. Bernd Mannsbart
ö.b.u.v. Baugrundsachverständiger
Rüttelistr. 8
79650 Schopfheim
Telefon 07622 669114
www.geoingenieure.de
E-Mail: Mannsbart@geoingenieure.de

Tragwerksplaner
Ing.Gruppe Leppert GmbH
Hebelstraße 10
79650 Schopfheim
Telefon: 0741 51186
Ansprechpartner: Herr Töpfer
E-Mail: s.toepfer@ig-leppert.de

HLS Planer
Keller Haustechnik
Freiburger Str. 95
79576 Weil am Rhein-Haltingen
Telefon: 07621 9396590
Ansprechpartner: Herr Keller
E-Mail: info@keller-haustechnik.de

Elektroplaner
EPS Elektroplanung
Adolf-Stüble-Straße 18
79689 Maulburg
Telefon: 07622 671955
Ansprechpartner: Herr Flöss
E-Mail: h.floess@eps-hf.de

Bauphysik
GSA Körner GmbH
Buchbrünnleweg 41
78479 Reichenau
07531 8045505
info@gsa-koerner.de
Ansprechpartner: Herr Schönefeld
E-Mail: d.schoenefeld@gsa-koerner.de

Brandschutz
Geopro GmbH Beratende Geologen und Ingenieure
Gaswerkstraße 17
78333 Stockach
Telefon: 07771 879968
Ansprechpartner: Herr Laub
E-Mail: Damian.laub@geopro.de

Vermessung
Büro für Vermessung und Planung
Landstraße 34b
D - 79650 Schopfheim
Telefon: 07622 67415 - 0
Fax: 07622 67415 - 19

Küchenplanung
noch nicht bekannt

Sigeko
Schächtele HSE Ingenieurbüro für Arbeitssicherheit
Hohweg 10
79206 Breisach-Gündlingen
Telefon: 07668/97089 15
Ansprechpartnerin: Amia Alcade

Schadstoffgutachter
Geotechnisches Institut
Am Kesselhaus 5
Weil am Rhein
Tel: 07621 95664 0
Ansprechpartner: Daniel Klapper
info@gi-weil.de

## Zusätzlicher Text
Rohbauarbeiten
Binder& Blum Schopfheim

Holzbauarbeiten
Eichin Holzbau Schopfheim

Aufzugsbauarbeiten
Aufzugtechnik Süd Freiburg

Heizungsbauarbeiten
Heizungsbau Winkler Rheinfelden

Sanitärarbeiten
Tröndle haustechnik Waldshut Tiengen

Elektroinstallationsarbeiten
Haag elektrotechnik, Weil am Rhein

Automation
avocos GmbH Freiburg

## Zusätzlicher Text
Baubeschreibung und Orientierungsdaten
Baumaßnahme
Bei der Baumaßnahme handelt es sich um einen Umbau des
Dorfgemeinschaftshauses in 79650 Schopfheim-Eichen.
Abbruch einzelner Wände und Dach des Treppenhauses in
der nordwestlichen Ecke des Bestandgebäudes ermöglichen
einen neuen barrierefreien Zugang mit Aufzug. Es
entstehen im Nordwesten, sowie im Südosten ein Anbau in
Massivholzbauweise. Die bestehende außenliegende
Fluchttreppe im Süden weicht einem großzügigen
Laubengang in Holzbauweise über die gesamte
Fassadenlänge, der zusammen mit der neuen Fluchttreppe
im Südosten als Rettungsweg dient. Auch im Nord Osten
wird das Bestandsgebäude durch eine neue Außentreppe
erweitert. So entsteht eine "umfassende Klammer", die
ohne tiefgreifend in die Bestandsstruktur einzugreifen
dennoch eine neue Identität an vorhandener Adresse
schafft.

Nutzung
Derzeit liegen im bestehenden Dorfgemeinschaftshaus
verschiedene Nutzungen vor. Im Erdgeschoss ist aktuell
ein Kindergarten Gruppenraum und ein großer
Gymnastikraum vorhanden. Der knapp 200m2 bestehende
große Festsaal im Obergeschoss wird über ein
Erschließungsgang im Erdgeschoss und ein im Norden
angesiedeltes Treppenhaus erschlossen. Durch die neuen
Anbauten und den Laubengang entstehen zusätzliche Räume
für die neue sanitären Anlagen, Technik, zusätzlicher
Lagerraum und eine Sommerküche im Erdgeschoss, die in
Richtung multifunktionalen Vorplatz geöffnet werden
kann. Im Obergeschoss wird der Saal durch einen
großzügigen Vereinsraum im Westen erweitert. Durch die
Nähe der beiden Säle entstehen entsprechende Synergien:
So kann die bestehende Küche beide Räume gleichermaßen
bedienen. Die verbindende vorgelagerte Terrasse
ermöglicht die Öffnung der Säale ins Freie. In einem
abgetrennten Bereich des Vereinsraums entsteht
Bürofläche für den Ortsvorsteher.

Grundstück
Die Grundstückstopographie verläuft weitgehend
ebenerdig. Da das Grundstück etwas zurückversetzt in
zweiter Reihe liegt, erfolgt die Erschließung über eine
vorhandene Zufahrt, angrenzend an die im Westen
liegende Webergasse. Während im Norden und Westen
nahezu bis an die Bebauungsgrenze gebaut wird, bleiben
im Süden und Osten großzügige Freiflächen bestehen. Ein
großer multifunktional nutzbarer Platz mit Zugang zum
Dorfbach, der die südliche Parzellengrenze markiert,
kann je nach Bedarf als Parkplatzfläche oder auch als
Festplatz fungieren. Im Osten bleibt eine großzügige
Grünfläche mit Bestandsbäumen und einem Spielplatz für
den im Gebäude ansässigen Kindergarten bestehen. Der
Norden bildet die Rückseite des Gebäudes. Diese werden
durch überdachte Außenbereiche für den Kindergarten und
auch durch einen neuen barrierefreien Zugang ins
Gebäude definiert.
Gemarkung: Eichen
Flurstücknummer: 231/5

Konstruktion
Das bestehende 2-geschossige Dorfgemeinschaftshaus in
Massivbauweise mit Satteldachträgern aus Holz wird im
Osten und im Westen durch Anbauten in Holzbauweise
verlängert. Die Anbauten sind in Massivholzbau mit
Brettsperrholzwänden und -decken geplant. Die
bestehende verputzte Fassade wird energetisch
ertüchtigt und saniert.
Das Dach wird in Richtung der Anbauten verlängert und
optisch vereinheitlicht indem der neue Dachaufbau dem
bestehenden nachempfunden wird. Im Norden und vor allem
im Süden wird die Last aus Laubengang/Fluchtweg mittels
zusätzlichen Holzstützen abgefangen.
Neue Fenster und Türen sind in Holz-Alu geplant.
Die Fassade an den Giebeln im Osten und Westen ist als
hinterlüftete Holzfassade geplant. Die Längsfassaden
sind als Putzfassaden geplant, alternativ mit nicht
brennbarer Bekleidung.
Als Böden werden Parkett und Fliesenbelag verlegt. Als
Heizung dient eine Fußbodenheizung im Neubau und neue
Heizkörper im Bestand, betrieben durch eine
Holzpellet-Heizung. Die bestehende PV-Anlage erhält im
Dachgeschoss einen neuen Wechselrichter. Ebenfalls im
Dachgeschoss befindet sich die neue Lüftung für den
großen Festsaal.

Orientierungsdaten
Das Erdgeschossniveau liegt bei FFB+-0,00 =390,87
m.ü.NN.
Das EG besteht aus folgenden Räumen: Eingang mit
Garderobe und Zugang zum Treppenhaus, Flur (neu),
Elektroraum(Umnutzung), Sanitäre Anlagen (neu),
Sommerküche (neu), Kindergartenräume (Bestand) und
Umkleideraum für den Gymnastikraum

Untergeschoss besteht aus einem Heiz-/Technikraumraum
FFB -0,49m und einem Gymnastikraum FFB -1,2m.

Das Obergeschoss hat eine FFB Höhe von +3,26m.
Dort befinden sich folgende Räume: Vereinsraum mit Büro
Ortsvorsteher (neu), Küche und Getränkelager (Bestand),
Elektroraum (Umnutzung), Festsaal(Bestand) mit Bühne
(+4,35m), altes Stuhllager und Garderobe (Bestand) und
neues Stuhllager (kalt).

Im Dachgeschoss befindet sich ein Raum für
Wechelrichter und Lüftungsanlage. Dieser befindet sich
auf +6,06m und +6,56m Höhe.

Firsthöhe +9,28 m
Traufe Süd: +6,46 m, Traufe Nordost +7,08 m, Traufe
Nordwest +6,28 m
Dachneigung 15 Grad

Nutzfläche
Anbau West:  ca. 125,63 m2 (226,68m2 BGF)
Anbau Ost:  ca. 23,73 m2 (76,6 m2 BGF)
Laubengang:  ca. 95,89 m2
Bestand:  ca. 516,08 m2 (748,88 m2 BGF)
Gesamtnutzfläche: 761,33 m2 (1148,05m2 BGF)

Umbauter Raum
Anbau West: ca. 1001,84 m3
Anbau Ost: ca.149,41 m3
Laubengang: ca. 1017,84 m3
Bestand: ca. 3704,79 m3
Gesamt Umbauter Raum: 5873,88 m3

## Zusätzlicher Text
Allgemeine Vorbemerkungen

Ausführungszeit gemäss Grobterminplan siehe
Leistungsverzeichnis und Anlage bzw.in Absprache mit AN
2 Wochen nach Aufforderung.

Baubeginn: siehe gewerkebezogenen Terminübersicht
Fertigstellung;siehe gewerkebezogenen Terminübersicht

Dem LV sind Referenzlisten beizulegen.

Das Absichern durch Schranken, Geländer, Schilder und soweit
erforderlich durch Beleuchtung sämtlicher Zufahrten, Öffnungen,
Schächte, Galleriekanten u.ä. im Sinne der Unfallverhütungsvorschriften
ist Sache des Unternehmers. Die Massnahmen sind entsprechend dem
Baufortschritt zu ergänzen und laufend zu Überwachen bis zum Ende der
Rohbauzeit. Evtl. erforderliche Umbauten der Schutzvorrichtungen für
Materialtransporte etc. sind umgehend und unaufgefordert eigenständig
wieder zurückzubauen bzw. herzustellen.

Die Kosten hierfür sind mit dem EP des LV abgegolten und werden nicht
extra vergütet. Architekt und Bauherr sind von jedweden
Regressansprüchen freizuhalten.

Der AN ist verpflichtet ein tägliches Bautagebuch (Arbeitseinsatz,
ausgeführte Arbeiten, Witterung, etc.) zu führen und wöchentlich bei der
Bauleitung abzugeben.

Einmal in der Woche findet auf der Baustelle ein Jour Fixe Termin statt,
an dem jeder am Bau beteiligte Auftragnehmer bzw. derer deutsch
sprechende Projektleiter und Planer nach Aufforderung der Bauleitung zu
erscheinen hat.

Die Baureinigung hat jeder Auftragnehmer täglich selbst durchzuführen.
Die ordnungsgemässe Baureinigung ist von der Bauleitung schriftlich
bestätigen zu lassen und der Schlussrechnung beizulegen.
Liegt diese Bescheinigung nicht vor, werden von der Schlussrechnung 1%
in Abzug gebracht.

Der nachfolgend aufgeführte Leistungsumfang beinhaltet eine in sich
abgeschlossene, fix und fertige Ausführung. Der Unternehmer hat sich vor
Angebotsabgabe an Ort und Stelle über den genauen Umfang der Leistung
und die besondere Situation zu überzeugen.Bieterfragen können über die
Vergabelattform gestellt werden. Die Beantwortung erfolgt auch über
diesen Weg, damit alle Bieter die gleiche Information erhalten. Der AN
verzichtet somit später auf den Einwand, er währe nicht genügend
informiert gewesen.

Die Anlieferung/Andienung der Baustelle erfolgt über dieWebergasse.

Der angrenzende Baumbestand ist während der Baumaßnahme dauerhaft mit
einem stabilen Bauzaun vor dem Baubetrieb zu sichern.

Dem AN steht ein Abnahme und ein Nachabnahmetermin zur Verfügung bis zu
dem er die Mängel beseitigt haben muss: Bei allen weiteren Terminen wird
der Zeitaufwand Bauleitung und Bauherr in Abzug gebracht.

Der AN hat vor Vergabe einen verantwortlichen Fachbauleiter zu benennen.

Belasteter Boden soll nach Möglichkeit auf dem Grundstück
zwischengelagert und beprobt werden, bevor er entsprechend entsorgt
wird. Falls dies nicht möglich ist muss der Aushub entweder auf einem
vom AG zur Verfügung gestellten Gelände im näheren Umkreis zur Beprobung
zwischengelagert werden. Alternativ auf einem Grundstück des AN. Falls
das Material nicht auf dem Baugrundstück zwischengelagert werden kann
ist eine entsprechedne BImSchg Genehmigung einzuholen. Das Material muss
dann während der Beprobungszeit auf einer befestigten, versiegelten
Fläche mit gesteuerter Entwässerung zwischengelagert werden. Eine
Abstimmung mit der zuständigen Behörde ist erforderlich.

Alle Preise verstehen sich immer als Lohn und Materialkosten, zzgl. zum
Zeitpunkt gültige MwSt, aktuell 19%

Im Gebäude dürfen keine Baubuden,Baulager oder Materiallager
eingerichtet werden.

Alle nicht mehr nachvollziehbaren Leistungen werden nur vergütet, wenn
sie vor Ausführung durch die Bauleitung schriftlich genehmigt wurden.

Bei den Arbeiten ist mit 2-3 Arbeitsunterbrechungen zu rechnen.

Auf der Baustelle werden mehrere Gewerke zeitgleich arbeiten.

Planbeistellung durch Architekt an AN
der Achitekt stellt dem AN die Ausführungspläne und Leitdetails in PDF
Format digital zur Verfügung.
Papierausdrucke müssen vom AN in notwendiger Anzahl selbst hergestellt
werden oder können gegen Rechnung dem AN zur Verfügung gestellt werden

## Zusätzlicher Text
Zusätzliche technische Vertragsbedingungen

1. Ausführung/Allgemeines
Alle vom AN eingetragenen Preise enthalten Material-,
Montage-, und Nebenkosten.
Bei allen Positionen ist, sofern nicht gesondert
ausgeschrieben, folgende Arbeiten in die EP
einzurechnen.
inkl. Lieferung, Aufstellen, Verlegen, Einbauen
Ausrichten, Montieren inkl. aller nicht gesondert
ausgeschriebenen Verbindungsmittel nach Statikplan
sowie sämtlicher benötigter Materialien sind in die
Preise einzurechnen.

Vertrags- und Ausführungsgrundlagen sind die
technischen Vorschriften der VOB Teil C sowie alle
entsprechenden DIN-Vorschriften, Normen und sonstigen
Bestimmungen für die beschriebenen Leistungen und für
die verwendeten Materialien in der zum Zeitpunkt der
Ausführung gültigen Fassung.

Der Auftragnehmer verpflichtet sich, die Sicherheit auf
der Baustelle, insbesondere die ordungsgemäße
Ausführung der Gerüste, Geräte, Zugänge, Bautreppen,
Abdeckungen, Abschrankungenn etc. sicherzustellen.
Sämtliche Unfallverhütungsvorschriften der
Bau-Berufsgenossenschaft sowie die
Arbeitsstättenrichtlinien, SIGEKO-Pläne,
SIGEKO-Hinweise und alle
sonstigen Richtlinien, gesetzlichen Bestimmungen und
Auflagen sind unaufgefordert einzuhalten, auch ohne
ausdrückliche Erwähnung im Leistungsverzeichnis und
ohne daß hierfür eine separate Vergütung erfolgt.

Der Auftragnehmer hat sich über Art und Umfang der zu
erbringenden Rohbauarbeiten anhand der einsehbaren
Planunterlagen und vor Ort zu informieren; spätere
Mehrkosten aufgrund mangelhafter Kenntnis des
Bauvorhabens werden nicht anerkannt. Es obliegt ihm
grundsätzlich die Pflicht, vor den Bauarbeiten die im
Boden liegende Leitungen und Kanäle zu erkunden.
Diese Leistung wird nicht extra vergütet.

Der Ausschreibung beigefügte Baustelleneinrichtungsplan
und Lageplan etc. dienen nur der allgemeinen
Orientierung des Bieters und sind keinesfalls als
verbindliche Zusage hinsichtlich einer möglichen
Kranstellung, Baustellenzufahrt, Lagerfläche etc. zu
verstehen. Die endgültige Klärung der möglichen
Baustelleneinrichtung obliegt allein dem Auftragnehmer.
Der AN muss innerhalb von 10 Kalendertagen nach
Auftragserteilung unter Berücksichtigung des SIGE-Plans
einen detaillierten Baustelleneinrichtungsplan
vorlegen. Dieser wird entsprechend dem Baufortschritt
vom AN aktualisiert. Der Aufwand ist in die
Einheitspreise einzukalkulieren.

Boden- und Wasserverhältnisse sind während der
Ausführung ständig zu überprüfen. Sollten hier
Abweichungen gegenüber den zugrundegelegten
Bodenschichten, Grundwasserständen etc. erkennbar
werden, ist umgehend die Bauleitung zu verständigen.

Der Auftragnehmer haftet bei Beschädigung für alle
entstehenden Schäden, auch Dritten gegenüber, in vollem
Umfang; einschließlich aller eventuell auf den
Auftraggeber zukommender Schadensersatzansprüche.

Bauschutt, sonstige Abfälle sowie gefährliche Stoffe
dürfen auf der Baustelle nur im ausdrücklichen
Einverständnis mit der Bauleitung und entsprechend den
behördlichen Auflagen gelagert werden.

Sofern Maßtoleranzen gemäß DIN 18201 ff. vom
Auftragnehmer schuldhaft überschritten werden, werden
ihm die dadurch entstehenden Kosten für
Mehraufwendungen bei Folgegewerken als auch evtl.
erforderliche Kontrollmessungen und
Sachverständigenleistungen in Anrechnung gebracht.

2. Preise
In Abweichung von VOB/B § 2 Satz 3 können bei
Massenminderungen oder bei Entfall einzelner Positionen
keine Preisänderungen bei den verbleibenden Positionen
erfolgen.

Zeitliche Trennungen von einzelnen Leistungen, die sich
aus dem Bauablauf oder auf Anweisung der Bauleitung
ergeben, werden nicht separat vergütet.

Handschriftliche Änderungen, Ergänzungen und
Streichungen der Positionstexte und
Abrechnungsmodalitäten werden nicht anerkannt und
können direkt zur Ungültigkeit des gesamten Angebots
führen. Nebenangebote, Vorbehalte sowie evtl. erkannte
Unstimmigkeiten an der vorgesehenen Ausführung sind
ausschließlich schriftlich in einem separaten Schreiben
als Anlage zum Angebot zu benennen.

Die Mithilfe bei der Grundsteinlegung/Spatenstich sowie
Richtfest etc. sind vom Auftragnehmer einzukalkulieren
und werden nicht separat vergütet.

Witterungsbedingte Erschwernisse, wie Nässe, Schnee,
Eis, Wind und Frost bis -10°Grad werden nicht separat
vergütet; eine Behinderung oder Bauzeitverlängerung aus
diesen Umständen ist nur ableitbar, wenn die
Erschwernisse den Durchschnitt der letzten 10 Jahre
übersteigen.

Die Abnahme des Gewerks erfolgt nach vollständiger
Fertigstellung einschl. dem erfolgten Schließen von
Schlitzen und Durchbrüchen sowie vollständiger
Baustellenräumung. Vor Beginn der Fremdgewerke
(Trockenbauarbeiten, Fenster-Einbau,
Rohinstallationsarbeiten) ist eine Zustandsfeststellung
nach VOB/B §4(10) mit dem Auftraggeber
eigenverantwortlich durchzuführen.

Der Auftragnehmer ist verpflichtet, zur Abnahme seines
Gewerks sämtliche Revisionsunterlagen (Bestandspläne,
Bestätigungen, Produktdatenblätter, Konformitäts- und
Zulassungsnachweise, Prüf- und Meßprotokolle,
Bedienungsanleitungen etc.) im gesetzlich geforderten
Umfang bereitzustellen und dem Auftraggeber zu
übergeben. Der hierfür erforderliche Aufwand wird nicht
separat vergütet und ist in die Einheitspreise
einzurechnen.

3. Sonstige Angaben zur Bauausführung
Weitere Angaben zur Ausführung und Abrechnung der
Rohbau-Teilgewerke finden sich in den Vorbemerkungen
der einzelnen Bereiche des Rohbau-LVs.

Der Auftragnehmer hat dafür Sorge zu tragen, dass
während der Ausführung seiner Leistungen immer
mindestens ein fließend deutsch sprechender Mitarbeiter
seiner Firma auf der Baustelle anwesend ist.

Für die angebotenen Leistungen übernimmt der
Auftragnehmer die Verpflichtung zur Vollständigkeit;
d.h. Leistungen und Nebenleistungen, die sich bei den
Positionen zwangsläufig ergeben, sind immer
einzukalkulieren, auch wenn sie in der
Leistungsbeschreibung nicht ausdrücklich erwähnt sind.

Für die Elektro- und Sanitärinstallationen sind von den
beauftragten Firmen z.T. Einlegearbeiten bei den
Betondecken und Betonwänden durchzuführen. Die Firmen
sind hierfür mind. 36 Stunden vorab vom
Rohbauunternehmer zu verständigen; ihnen ist ein
Zeitraum von mind. 8 Stunden bzw. genügend Zeit für die
Montage zu gewähren.

Die Ausführung auf der Baustelle erfolgt grundsätzlich
nach den Schal-und Bewehrungsplänen des Statikers sowie
den Werk- und Detailplänen des Architekten. Bei
internen Widersprüchen gibt es hierzu keine
Rangordnung, sämtliche Differenzen sind vor
Ausführungsbeginn mit der Bauleitung des Auftraggebers
unaufgefordert zu klären.

Baumstrom:
Abrechnung des Baustroms übernimmt der Bauherr

Bauwasser:
Abrechnung des Bauwasser übernimmt der Bauherr

## Zusätzlicher Text
Baustellenordnung

(in Ergänzung der Zusätzlichen Vertragsbedingungen)

Die Baustellenordnung (BO) ist die Hausordnung auf der
Baustelle. Sie ist Grundlage für einen störungsfreien
Bauablauf und trägt wesentlich zur Sicherheit und zum
Gesundheitsschutz der Beschäftigten bei.
Sie enthält Regelungen zur Organisation, Koordination
und Überwachung des sicheren Baustellenbetriebs.

Die Einhaltung der BO ist Teil der Vertragserfüllung.
Der AN hat sein Personal über den Inhalt zu
unterrichten.

A. ALLGEMEINES

1.  Lage der Baustelle:
Pläne über Lage und Anbindung der Baustelle sind in der
Anlage beigefügt. Lagermöglichkeiten sind in Absprache
mit der Bauleitung auf dem Baugrundstück möglich.

2.  Koordination und Überwachung von
Arbeitssicherheit und Gesundheitsschutz:
Der von Bauherrn gemäß Baustellenverordnung eingesetzte
Koordinator ist über seine Rechte nach BaustellV
hinaus den ausführenden Firmen gegenüber sowie deren
Arbeitnehmern weisungsbefugt.
Der AN hat dem Koordinator vor Beginn der Arbeiten
seine Arbeitsverfahren sowie die vorgesehene
Sicherheitsmaßnahmen anzugeben.
Die Angaben werden vom Koordinator auf Übereinstimmung
mit Ausschreibung, SIGEplan und Bauablaufplan
überprüft. Ergibt die Überprüfung, dass
Sicherheitsmaßnahmen unzureichend sind oder die
Arbeiten nicht ohne gegenseitige Gefährdung ausgeführt
werden können, veranlasst der Koordinator notwendige
Änderungen in Arbeitsverfahren oder -ablauf.
Der Koordinator kontrolliert die Einhaltung der
Baustellenordnung, des SIGEplans, der
Arbeitsschutzvorschriften und
schreitet bei erkennbaren Gefahrenzuständen ein.
Die Auftragnehmer sind zur unverzüglichen
Mängelbesitigung verpflichtet.
Die Tätigkeit des Koordinators befreit den AN nicht von
seiner Abstimmungspflicht mit anderen Unternehmern
entsprechend § 8 ( ArbSchG) und § 6 Abs. 2 UVV "
Allgemeine Vorschriften".
Die Verantwortlichkeit des AN für die Erfüllung der
Arbeitsschutzpflichten gegenüber seinen Beschäftigten
bleibt unberührt.

3.  Berichterstattung:
Der AN hat in geeigneter Form den Personaleinsatz, den
Geräteeinsatz, die Materiallieferungen, die Arbeitsleistungen und den Arbeitsfortschritt zu dokumentieren.
Dem Koordinator sind alle Arbeitsunfälle und Schadensfälle unverzüglich zu melden. Die gesetzlich vorgeschriebene Meldepflicht an Behörden und Berufsgenossenschaften bleibt davon unberührt.

4.  Personal:
Das Personal des AN muss für die ihm übertragenen
Arbeiten geeignet sein.
Während der Ausführungszeit muß ein verantwortlicher
Vertreter des AN anwesend sein.
Er ist vor Ausführungsbeginn schriftlich zu benennen.
Werden Arbeitnehmer eingesetzt, die der deutschen
Sprache nicht mächtig sind, muss ständig eine der
deutschen Sprache kundige und fachlich geeignete Person
als Ansprechpartner vor Ort sein.
Der AN und seine Beauftragten sind verpflichtet, den
Weisungen der OÜ, die sich auf die Zusammenarbeit
und allgemeine Ordnung sowie die Einhaltung der
Arbeitsschutz- und Unfallverhütungsvorschriften
beziehen, Folge zu leisten und ihr Personal zu einem
guten und reibungsarmen Zusammenarbeiten mit den AN
anderer Gewerke anzuhalten.
Auf Verlangen der OÜ sind Personen, die hiergegen
verstoßen, oder die für die ihnen zugewiesenen Aufgaben
nachweislich nicht geeignet sind oder deren sonstiges
Verhalten Sicherheit, Ordnung oder einem guten
Betriebsklima auf der Baustelle abträglich sind,
abzurufen und durch geeignetes Personal zu ersetzen.

5.  Arbeitszeiten:
Die gesetzlichen Bestimmungen zu Arbeits- und
Ruhezeiten sind einzuhalten.
Abweichungen sind mit dem AG abzustimmen.
Besondere Genehmigungen für Nacht-, Feiertags- und
Sonntagsarbeit sind vom AN einzuholen.
Besondere Vergütungen für Sonderschichten sind
ausgeschlossen.

6.  Weitervergabe von Arbeiten
Leistungen dürfen nur mit dem Einverständnis des
Bauherren auf der Grundlage dieser Baustellenordnung an
Subunternehmer weitergegeben werden.
Der AN hat bei der Weitervergabe von Arbeiten an
andere Arbeitnehmer seiner Abstimmungspflicht
entsprechend § 8 ArbSchG sowie § 6 Abs. 1 UVV
"Allgemeine Vorschriften" (VBG 1) nachzukommen.

7.  Werbung:
Gewerbliche Werbung (Aushänge, etc) auf der Baustelle
ist nur nach Freigabe durch den Bauleiter erlaubt.

B  ARBEITSSTÄTTEN

1.  Baustelleneinrichtung, Baustellenverkehr
Der Auftragnehmer hat seine Baustelleneinrichtung auf
den vom Bauherrn zugewiesenen Flächen vorzunehmen.
Die Nutzung der ihm zugewiesenen Flächem ist 14 Tage
vor Arbeitsaufnahme mit Bauleitung und Koordinator
abzustimmen.

Auf der Baustelle gilt die STVO.
Bei Rückwärtsfahrten besteht Einweisungspflicht.
Rettungswege für Einsatzfahrzeuge sind freizuhalten.
Maschinen und Material ist dem Baufortschritt
entsprechend auf die Baustelle zu bringen.
Anlieferunsart- und Standort sind mit Bauleitung und
Koordinator abzustimmen.
Der AN hat die Materialien sicher zu lagern.
Nach Abschluß der Arbeiten ist die Baustelle
unverzüglich zu räumen.
Die benutzten Flächen sind nach Räumung wieder in Ihren
ursprünglichen Zustand zu versetzen, sofern nicht
anders vereinbart.
Baulager und Baubuden im Gebäude sind unzulässig.

2.  Ordnung, Sauberkeit und Hygiene
Der AN ist verpflichtet, den Arbeitsbereich,
Unterkünfte und sanitäre Anlagen in ordentlichem
Zustand zu halten.
Verunreinigung sind umgehend zu beseitigen.
Andernfalls vergibt die Bauleitung den Auftrag hierfür
und legt die Kosten auf die Verursacher um.
Unterkünfte und Sozialanlagen müssen den Anforderungen
der Arbeitsstättenverordnung entsprechend vorgehalten
und betrieben werden.

3.  Rauschmittelmissbrauch
Der AN hat Personen, bei denen der begründete Verdacht
auf Alkohol- und Drogenmissbrauch besteht, unverzüglich
von der Baustelle zu entfernen.
Der Bauherr behält sich vor, solchen Personen
Hausverbot zu erteilen.

C  ARBEITSSICHERHEIT

1.  Allgemein
Der AN ist dafür verantwortlich, daß seine Arbeiter
einschl. der Subunternehmer Kenntnis über SIGEplan,
diese Baustellenverordnung sowie die einschlägigen
Arbeitsschutz- und Unfallverhütungsvorschriften haben.
Der AN verpflichtet sich, für die von ihm
durchzuführenden Arbeiten Gefährdungs- und
Belastungsanalysen dem Koordinator vorzulegen und von
diesem genehmigen zu lassen.
Greifen Arbeitsvorgänge ineinander, sind die
Gegebenheiten zu prüfen, insbesondere bei Baugruben,
Gräben, hochgelegenen Arbeitsplätzen, Verkehrswegen,
Gerüsten, Stromversorgung und Allgemeinbeleuchtung auf
der Baustelle.
Stellt der AN Mängel fest, sind diese unverzüglich zu
melden.
Nimmt der AN trotz erkennbarer Mängel seine Arbeit auf,
ist er zur Mängelbeseitigung verpflichtet.
Die einschlägigen Arbeitsschutz- und
Unfallverhütungsvorschriften sind auf der Baustelle
vorzuhalten. Der AN ist verpflichtet, allein
verantwortlich alle notwendigen Sicherheitsvorkehrungen
zu treffen, um Schäden von Personen und Sachen auf dem
Baugrundstück und den anliegenden Flächen abzuwenden.
Er stellt den AG und seine Beauftragten von sämtlichen
Schadensersatzansprüche frei, die im Zusammenhang mit
der erbringung seiner Leistung stehen.

2.  Unterweisung
Erstmalig auf der Baustelle eingesetztes Personal ist
vor Beginn der Arbeiten einzuweisen.

3.  Arbeitsmedizinische Vorsorge
Arbeiten mit gesundheitsschädlichen Einwirkungen dürfen
nur von geeignetem und arbeitsmedizinisch überwachtem
Personal ausgeführt werden. Nachweise hiefür sind
vorzulegen.

4.  Baumaschinen und Geräte
Der AN hat dafür zu sorgen, dass Baumaschinen und
Gerätenur von dazu beauftragten Fachleuten bedient
werden.Gefahrenbereiche sind abzusperren.
Personen dürfen sich dort nicht aufhalten.

5.  Montagearbeiten
Bei Montagearbeiten sind die Montageanweisungen mit
Bauleitung und Koordinator abzustimmen.

6.  Gerüste
Der AN hat die Brauchbarkeit der von ihm eingesetzten
Arbeits-, Schutz-, und Traggerüste nachzuweisen und die
Betriebssicherheit zu überwachen.
Zulassungsbescheide sowie Aufbau- und
Verwendungsanleitungen sind auf der Baustelle
vorzuhalten.
Jeder Benutzer hat den ordnungsgemäßen Zustand zu
prüfen und zu erhalten.
Veränderungen dürfen nur vom Gerüststeller vorgenommen
werden.
Gesperrte Gerüste dürfen nicht benutzt werden.

7.  Gefahrstoffe
Beim Umgang mit Gefahrstoffen sind die
Betriebsanweisungen auf der Baustelle vorzuhalten.

8.  Persönliche Schutzausrüstung
Personen ohne Schutzhelm und Schutzschuhe haben keinen
Zutritt zur Baustelle.Für darüber hinaus erforderliche
Schutzausrüstung (z.B. Augen- und Gesichtsschutz,
Gehörschutz, Atemschutz, Warnkleidung) hat der AN die
Benutzung sicherzustellen. Zuwiederhandelnde Personen
können nach einmaliger Verwarnung von der Baustelle
verwiesen werden.

D  UMWELTSCHUTZ

1.  Jeder AN ist verpflichtet, seinen anfallenden
Abfall zu beseitigen.
Verbrennen von Abfällen ist verboten. Sondermüll und
Bauschutt sind getrennt zu lagern und umgehend zu
beseitigen.Kommt der AN dieser Verpflichtung nicht
nach, behält sich der AG die Müllbeseitigung auf Kosten
des AN vor.

2.  Arbeiten, bei denen der voraussichtliche
Lärmpegel 85 dB (A) überschritten wird, sind Bauleiter/
Koordinator zu melden.

E  SICHERUNG DER BAUSTELLE

Die Absicherung der Baustelle erfolgt über einen
Bauzaun. Bautore und Bauzaun sind ständig verschlossen
zu halten, Beschilderung und Beleuchtung an dem dafür
vorgesehenen Ort zu belassen.

## Zusätzlicher Text
Besondere Nebenbestimmungen aus Baugenehmigung vom
26/02/2025, die durch den AN bei der Ausführung
zwingend einzuhalten sind!

1. Zum Schutz des Gewässers "Dorfbach" sind vor Beginn
der Bauarbeiten, insbesondere bei der Errichtung des
unterirdischen Pellettanks, alle Beteiligten darauf
hinzuweisen, dass sich die Maßnahmen direkt am Gewässer
"Dorfbach" befindet und somit die nachfolgenden
Sicherheitsvorkehrungen bei der Ausführung der Arbeiten
zu beachten sind.

2. Besondere Vorkommnisse, wie eine Verunreinigung des
Untergrundes oder des oberirdischen Gewässers
"Dorfbach", oder während der Baumaßnahmen auftretendes
Grundwasser, oder unvorhergesehene Erschließung von
Grundwasser usw., sind umgehend dem Landratsamt
Lörrach, Fachbereich Umwelt, mitzuteilen; außerhalb der
Dienstzeiten ist die Polizei zu verständigen.
Entsprechende Kontaktdaten der Ansprechpartner sind auf
der Baustelle jedermann zugänglich vorzuhalten.

3. Das Einbringen von Schadstoffen ins Gewässer,
insbesondere Feinanteile, Schwebstoffe, Zementabwässer,
Betonzusatzmittel, Bauschutt, Öle, Schmierstoffe und
sonstige wassergefährdende Stoffe sowie
Gewässerverunreinigungen jeglicher Art während der
Abrissarbeiten und der Bauausführung sind zu
unterlassen. Bei den Arbeiten am Dorfbach sind
Maßnahmen zur Vermeidung des Schadstoffeintrags
vorsorglich zu treffen. Gegebenenfalls ist der Dorfbach
durch geeignete Maßnahmen abzudecken.

4. Durch die Errichtung des unterirdischen Pellettanks,
darf es zu keiner Schädigung des Dorfbachs
einschließlich des Uferbereiches kommen.

5. Baumaschinen sind mit biologisch abbaubaren
Hydraulikölen zu betreiben, die Dichtheit der
Hydraulik- und Kraftstoffleitungen ist zu überprüfen.
Baugeräte, Maschinen und Baufahrzeuge dürfen nicht in
Gewässernähe, im Uferbereich und im
Gewässerrandstreifen des Dorfbachs betankt, gewartet
oder gereinigt werden.

6. Die Verwendung unbeschichteter, metallhaltiger
Materialien wie z.B. verzinktes Blech, Kupferblech oder
Titanzinkblech zur Dacheindeckung ist aufgrund der
Metallionenabschwemmung und der Gefahr von
Schwermetalleintragungen ins Grundwasser/Gewässer und
in die öffentliche Regenwasserkanalisation, ohne
entsprechende Vorbehandlung und Einholung einer
wasserrechtlichen Erlaubnis des Landratsamtes Lörrach,
Fachbereich Umwelt, nicht zulässig.

7. Einer Versickerungsfläche oder Regenwasserleitung
darf kein verunreinigtes, behandlungsbedürftiges
Niederschlagswasser zugeführt werden.

8. Die geordnete Schmutzwasserentsorgung und
Niederschlagswasserbeseitigung der Dach- und
befestigten Flächen ist entsprechend dem
Genehmigungsstand auszuführen. Eine Abstimmung zwischen
AN, der Bauleitung und dem Aussteller des
Entwässerungsgesuches hat zwingend vor Ausführung zu
erfolgen

9. Auf wasserdurchlässig ausgeführten Flächen
(PKW-Stellflächen, Zufahrten) oder Böden dürfen nur
betriebsbereite Kraftfahrzeuge, welche keine
Betriebsflüssigkeitsverluste und keine Unfallschäden
aufweisen, abgestellt werden.

10. Durch die Abriss- und Bauarbeiten sowie durch den
Betrieb der Hülschematthalle und des Pellettanks darf
es zu keiner Verunreinigung bzw. zu keinen schädlichen
Veränderungen des Grundwassers und des angrenzenden
oberirdischen Gewässers "Dorfbach" kommen. Auf die
Haftungsbestimmungen für die Veränderung der
Wasserbeschaffenheit oder Verunreinigung eines
Gewässers wird ausdrücklich hingewiesen (§ 89
Wasserhaushaltsgesetz (WHG)).

11. In den Untergrund eingreifende bauliche Anlagen
bzw. die in das Erdreich einbindenden Bauwerksteile
sind mittels geeigneter Maßnahmen (weiße Wanne,
Anbringen von Dichtungen) gegen sich im verfüllten
Arbeitsraum sammelndes und aufstauendes
Niederschlagswasser und ggf. Schichtwasser zu schützen.
Die Verlegung von Drainagen um das Bauwerk und auf dem
Baugrundstück sowie deren Anschluss an die öffentlichen
Misch-, Schmutz- oder Regenwasserkanäle ist nicht
zulässig. Ausnahmen hiervon bedürfen der Zustimmung des
Betreibers der öffentlichen Kanalisation und des
Landratsamtes Lörrach, Fachbereich Umwelt

## Zusätzlicher Text
Kindergartenbetrieb eventuell während der Bauzeit

hiermit wir der AN besonders darauf hingewiesen das während der bauzeit
der betrieb des kindergartens im erdgeschosss in der Hülschematthalle
eventuell weitergeführt wird.
es ist daher besondere erhöhte sorgfalt des AN bei der absicherung des
baustellenbereichs notwendig.
der AN hat dafür zu sorgen das ein zugang zum baustellenbereich durch
die kinder nicht möglich ist.
türen zum baustellenbereich sind sowohl  während der bauzeit aber auch
in zeiten an denen kein baubetrieb erfolgt ( abends und am wochenende )
immer abzuchliessen.
der umschliessende bauzaun um den baustellenbereich ist so herzustellen
das kindern ein zugang zur baustelle nicht möglich ist.
entsprechende zusätzliche  kontrollen der baustellensicherung sind in
die EP s einzukalkulieren.
entsprechende besondere massnahmen hierfür sind in die EP s
einzukalkulieren.

es ist angedacht das der kindergartenbetrieb nach den rohbauarbeiten im
juli 2027 wieder im gebäude aufgenommen wird.

## Zusätzlicher Text
Dem Leistungsverzeicnis beigelegte Unterlagen und Pläne

A Anlagen allgemein:

00_SHM_Lageplan Vermesser M 1-500_260702

01_SHM_Lageplan Vermesser M 1-1000_260702

02_SHM_unverbindlicher Baustelleneinrichtungsplan
M 1-200_260618

03_SHM_Schadstoffgutachten_251216

04_SHM_GeoIng Bericht 3987_250612

05_SHM_Brandschutzkonzept Schopfheim
Hülschematthalle Rev. C _260629

06_SHM_Anlagen zum Brandschutzkonzept_BS-Pläne 260629

07_SHM_Termingrobplanung und Bauablauf_260902

B Architektenpläne
(Ausschreibungspläne, -keine Ausführungspläne)

08_SHM_Grundrisse rot gelb_M1-50_260903

09_SHM_Schnitte rot gelb_M1-50_260903

10_SHM_Ansichten_1-50_260603

11_SHM_Grundrisse UG, EG und OG_Werkpläne_ M1-50_260903

12_SHM_Schnitte_Längs-und Quer- durch Neubau_Werkpläne_
M1-50_260903

C Anlagen Gewerkebezogen

13_SHM_Fensterausschreibung_Fenster-Prinzipdetails_260
03 zu allen ausgeschriebenen fensterpositionen

14_SHM_Fensterausschreibung_Ansichten mit
Fensterpositionen

15_SHM_Fensterausschreibung_Grundriss EG  mit
Fensterpositionen

16_SHM_Fensterausschreibung_Grundriss OG  mit
Fensterpositionen

Die Pläne dienen nur zum besseren Verständnis der
Ausschreibung und stellen keine Ausführungspläne dar.

## Zusätzlicher Text
Gewerkebezogene Terminübersicht

Rohbauarbeiten

Arbeitsvorbereitung  nach Vergabe
voraussichtlicher Beginn an Baustelle  ca KW 26.2026
voraussichtliches Ende:  ca KW 36.2026

Holzbauarbeiten

voraussichtlicher Beginn Baustelle  ca:KW  36.2026
voraussichtliches Ende Rohbau:  ca KW  51,2026
vorrausichtliches Ende Bekleidungen  ca KW  20.2027

Fensterbauarbeiten
Arbeitsvorbereitung nach Auftragsvergabe
Einbau Türelemente  Fensterelemente ca KW 03.2027

## Zusätzlicher Text
Technische Vorbemerkungen:
--------------------------------------

Holz Aluminium Fenster
sämtliche Positionen in diesem
Leistungsverzeichnis sind mit Liefern und
Montieren auf der Baustelle
zu kalkulieren.

1. Holzart und Holzqualität:
Holzart: Weisstanne
Die Fenster sind aus geradfaserigem und
an den Sichtflächen astfreiem Holz
herzustellen.

2. Feuchtigkeitsgehalt des Holzes:
Der Streubereich des
Feuchtigkeitsgehaltes des Holzes darf
nicht grösser sein als 2%. Maximaler
Feuchtigkeitsgehalt der Einzelteile darf
13% nicht überschreiten.
Die Messung des Feuchtigkeitsgehaltes
ist vor Beginn der formgebenden
Bearbeitung durchzuführen und
aktenkundig zu erfassen.

3. Leime:
Die Verleimung erfolgt nach der
Beanspruchungsgruppe V4 DIN
68602(e). Es sind Leime auf
Resorcin-Harz-Basis einzusetzen. Alle
Vorschriften des Leimherstellers sind
einzuhalten. Andere Leime dürfen nur
eingesetzt werden, wenn ihre Eignung für
den Fensterbau von einem neutralen
Institut bestätigt wurde.

4. Verarbeitung:
Die Oberfläche ist sauber und faserarm
zu schleifen. Alle Kanten sind mit max. 2
mm Rundung auzubilden und mit dem
Architekten abzusprechen.
Ein Musterstück ist vor Produktion zur
Freizeichnung vorzulegen.

5.Aufnahme Fensterbänke:
Das untere Fensterrahmenholz ist zur
fachgerechten Aufnahme der
Fensterbank und zur Ausbildung einer
zweiten, wasserführenden
Dichtungsebene einzunuten.
Position und Abmessung der Nuten sind
entsprechend der Vorgaben für den
passgenauen Einbau der Fensterbank
und die sichere Führung und Anbindung
der zweiten Dichtungsebene (z. B.
Dichtfolie oder Bahn) auszuführen.
Die Nuten dürfen die Statik des Elements
nicht beeinträchtigen und müssen frei von
Ausrissen und Schäden hergestellt
werden.
Sämtliche hierzu erforderlichen
Arbeitsgänge sind im Leistungsumfang
einzurechnen.

6. Oberfläche Farblos
Holzart Weißtanne
Wasserbasierte, stumpfmatte Holzlasur
für Holz-Alu-Fenster. Systemabgestimmt
im 2-Schicht-Aufbau.
Ein entsprechendes Muster hiervon ist
dem Architekten vorzulegen und in die
EPs einzurechnen.

Leitprodukt:
Fa. Adler
Aquawood Nativa farblos
oder gleichwertig

Angebotenes Fabrikat:

(vom Bieter auszufüllen)

7. Holzschutz:
Die Holzschutzbehandlung hat im
Tauchverfahren allseitig (auch bei
Leistenmaterial) zu erfolgen. Pcb und
lindanfrei. Bei den eingesetzten
Holzschutzmitteln muss die Wirksamkeit
gegen Insekten und holzzerstörenden
Pilzen (p,lv,w) in Anlehnung an die din
68800 gewährleistet sein. Bei
bläueempfindlichen Hölzern ist der
Bläueschutz ebenfalls allseitig (auch
beim Leistenmaterial) auszuführen.

8. Beschlagsarbeiten
Einhand-Drehkipp-Beschlag mit Edelstahl
Griffolive sowie Einstiegs-und
Aushebelsicherung einschließlich
Pilzzapfen beim unteren Eckanschluß.
Es sind verdeckte Beschläge
auszuführen.
Die Bänder sind verdeckt im Falz liegend
angeordnet. Die Dichtungsebenen dürfen
durch die Bänder nicht unterbrochen
werden.

Alle sichtbaren Beschlagsteile sind Silber
beschichtet bzw. Farbangabe Architekt
auszuführen. Es sind Beschläge einer
Markenfirma in den zu den
Konstruktionsgrößen passenden Stärken
zu verwenden.

Leitprodukt:
Roto NT Designo (nicht sichtbar)
oder gleichwertig

Angebotenes Fabrikat:

(vom Bieter auszufüllen)

Sämtliche Tür und Fensterbeschläge sind
aus Edelstahl matt zu kalkulieren.
Drücker, Türknauf, Rosetten usw.
siehe jeweilige Position bzw separater
Beschrieb in Vorbemerkungen

Alle Brandschutztüren sind mit
integrierten Obertürschließern
auszuführen und zu kalkulieren.
Obertürschließer -
siehe gesonderter Beschrieb

Einbruchhemmung:
Standartsicherheit nach Einstufung des
IFT Rosenheim

9. Holz Alu Profile:
Holz Aluminiumsystem in bündiger
Verbundprofilbauweise sowohl
Fenster- Türflügel mit Holzrahmen
innen und aussen Flächenbündig !
Die Aluschale dient der Abdeckung aller
bewitterter Holzteile. Die Befestigung
muss mechanisch durch Schraubklipse
erfolgen.
Es sind stabile Aluschalen mit mind. 2
mm Wandungsstärke zu verwenden.
Alle Profile müssen kantig sein und
dürfen nicht direkt auf dem Holz
aufliegen. Eine freie Hinterlüftung aller
abgedeckten Holzteile muss
gewährleistet sein.
Schmale Ansichtsbreiten sind
anzustreben.
Oberfläche der Aluminiumprofile ist in
den Standard Farbtönen eloxiert zu
kalkulieren.
Farbton nach RAL und NCS nach
Angabe Architekt.

Flächenbündige und kantige Führung
der Alu Schale ist vorzusehen.

Leitprodukt:
UNIFORM System easy flat
oder gleichwertig

angebotenes Produkt:

(vom Bieter auszufüllen)

10. Verglasung
Verglasung mit Dichtungsprofil
Isolierverglasung mit warmer Kante aus
Spacer in schwarz
siehe auch gesonderter Bechrieb zu
Glasqualität

11. Montage und Abdichtung:
Alle angrenzenden später sichtbaren
Holzbauteile sind bei der Montage zu
schützen.

Etwaige Gerüstumbauten, um die
Fenster zu montieren, werden auf
Stundenbasis nur nach Anweisung der
Bauleitung vergütet.
ein aussengerüst wird vom zimmerman
gestellt und kann in rücksparche durch
den fensterbauer genutzt werden.
etwaige notwendige  gerüständerungen
zur montage der elemente sind vom AN
in den eps einzukalkulieren.

Die Erweiterungen an West und Ostseite
werden komplett in Holzbauweise
errichtet. Ausnahme stellt der
Kellerabgang zum Gymnsatikraum aus
Stahlbeton dar. Eingebaut werden die
Fenster in den seitlichen Anbauten auf
der Holzkonstruktion bestehend aus
Brettsperrholzwänden.
die Elemente werden direkt vor der
bauseitigen Brettstapelwand aufgebracht.
im bestandsgebäude werden die
fensterlelemente in den leibungen des
massivbaus eingebaut.

Befestigungsmittel sind so zu wählen,
dass sie nicht sichtbar sind.
Sämtliche für die Montage der Fenster
und Türen erforderlichen
Befestigungsmittel (z. B. Anker,
Schrauben, Bolzen, Muttern, Dübel,
Unterlegplatten sowie statisch
notwendige Winkel, Konsolen und
Halterungen je nach statischen
Erfordernissen) sind vollständig in die
Einheitspreise einzukalkulieren.
Die Lieferung, Koordination und Montage
aller zur statisch sicheren Verankerung
und Tragwerksbildung notwendigen
Befestigungsmittel an den vorgesehenen
Bauwerksteilen ist Bestandteil der
ausgeschriebenen Leistung und wird mit
der jeweiligen Position abgegolten.

Vorbereitende Maßnahmen für die
Montage der Absturzsicherung am
Fenster inkl. Bohrungen, Fräsungen,
Einschraubmuttern und
Verschraubungen, sind in die jeweiligen
Fensterpositionen einzurechnen und sind
damit abgegolten.

Die zur Montage, zusätzlich zum
bauseitigen Baukran, notwendigen
Hebegeräte sind einzukalkulieren.
Zusätzliche Gerüste und Hebegeräte zur
Montage der Fenster- und Türelemente
sind einzurechnen und werden nicht extra
vergütet.

Fuge zwischen Rahmen und Bauwerk
sind mit Steinwolle/Mineralwolle, nicht
brennbar auszufüllen. Die Abdichtung
und das Befestigungsmaterial ist so zu
wählen, dass von Innen keine
Abdichtungsmaterialien, Kompribänder,
Befestigungen o.ä.zu sehen sind.
Dieser Aufwand ist in die EP
einzurechnen.

Der schrittweise Ausbau der
provisorischen bauseitigen Folienrahmen
(Wetterschutz) ist in die EP
einzurechnen. Die Folienrahmen inkl.
Material ist abzutransportieren und zu
entsorgen. Dieser Aufwand wird nicht
extra vergütet und ist einzurechnen

Bauanschlüsse:
siehe nachfolgende Auflistung und
beigelegte  Pläne mit Prinzipdetails.
sowie Beschreibung in Position

Fugendämmung
Die Anschlußfugen zum Baukörper sind
vollständig mit Dämmstoff auszufüllen.
Im Bereich der Obergeschosse mit
Mineralfaserdämmstoff, Schmelzgrad >
1000 Grad

Masse
angegebene Robauöffnungsmasse ohne
Rahmenverbreiterung  in den Positionen!
die in den Positionen angegebenen
Fenstermasse sind Rohbaumasse im
Holzbau!
entsprechende umlaufende
Rahmenverbreiterungen zum
fachgerechten aufbringen der Fenster vor
den Brettstapelwänden sind
einzukalkulieren und zu beachten.

13. Glasaufbau generell:
3 Scheiben Wärmeschutzglas
Innenscheibe: VSG
Mittelscheibe Floatglas, alternativ ESG
Aussenscheibe: VSG

Glasstärken nach statischen
Erfordernissen.
angebotenes Material

Angebotenes Fabrikat:

(vom Bieter auszufüllen)

Die Arbeitsstättenrichtlinie ist zu
beachten.

14. Bauphysikalische Kenndaten:

siehe hierzu separater Beschrieb

15. Blindstöcke
Blindstöcke sind aus schichtverleimtem
Kiefernholz oder gleichwertig
herzustellen. Der Blindstock muss für die
Elementmontage einen konstruktiven
Anschlag bilden. Wenn in der LV Position
gefordert, ist der Blindstock durch eine
druckfeste und wärmedämmende
Rahmenverbreiterung zu ersetzen.

16. Baustelleneinrichtung
Baustelleneinrichtung für die gesamte
Bauzeit, beinhaltet Lieferung,Transport
auf der Baustelle
bis zum fix und fertigen Einbau.
Vom AN sind sämtliche Hebewerkzeuge,
mobiler Kran usw. zur Montage der
Fenster einzurechnen.
Nach Absprache mit dem Holzbauer
kann auch der Baukran genutzt werden.
Kosten für die Benutzung des Baukrans
sind mit der Holzbaufirma direkt
abzustimmen und einzukalkulieren.

Sämtliche nachfolgende Positionen
beinhalten
das Liefern und Montieren der Fenster
und sämtlichen ausgeschriebenen
Zubehör, Schwellen,
Rahmenverbreiterungen usw.
Inkl. fachgerechte Abdichtung Innen- wie
Aussenseite der Fenster an die jeweiligen
Bauteile. Dabei ist die Holzbaurichtlinie
immer zu berücksichtigen.
Dies ist in die Positionen
einzukalkulieren.

Achtung:
Da mehrere Gewerke, an verschiedenen
Bauabschnitten arbeiten muss der
Lagerplatz auf der Baustelle
entsprechend verteilt und unterteilt
werden.
Deshalb ist das Lagern von Fenstern,
Türen, Schiebeelementen, Sonneschutz
etc. auf der Baustelle, unabhängig davon
ob im Gebäude oder im Freibereich,
vorab mit der Bauleitung abzustimmen
und Bedarf einer Freigabe. Die
Anlieferung muss vorab terminlich und
koordinativ mit dem Bauzeitenplan, dem
Bauleiter sowie den weiteren Gewerken
abgestimmt werden. Notwendige
Hebezeuge, Montagemittel und Personal
sind bereitzustellen. Warte- oder
Standzeiten sowie logistikbedingte
Mehraufwände sind im Angebot
einzukalkulieren und gelten als
abgegolten. Terminverschiebungen oder
Verzögerungen durch andere Gewerke
sind aktiv im Vorfeld abzustimmen. Die
Verantwortung für eine reibungslose und
störungsfreie Baustellenlogistik obliegt
dem Auftragnehmer.

17. Inbetriebnahme
Die Inbetriebnahme  ist in den EPs
einzurechnen.
Ein Termin zur Einweisung des Bauherrn
in die Türtechnik bei den Paniktüren etc
ist selbständig mit dem Bauherrn zu
organisieren und der Aufwand
einzurechnen.

18. Geschosshöhen
siehe Orientierungsdaten

19.Gerüststellung
Aussengerüste werden bauseits gestellt
notwendige Innengerüste sind in den
Positionen einzukalkulieren und vom AN
zu stellen

20.Fertigungszeichnungen
von allen positionen sind
fertigungszeichnungen durch den AN zu
fertigen aus denen die grösse des
elementes und die glasqualitäten  und
aussstattungsmerkmale ( beschläge ) etc
sowie alle anschlüsse an das bauwerk
hervorgehen.
die pläne sind dem planer vor fertigung
zu durchsicht und gestalterischen
freigabe zun übergeben.

## Zusätzlicher Text
Bauteilanschlüsse Vorbemerkungen:
Fensterabdichtung an das Bauwerk:
Die Fensterelemente sind dauerhaft
funktionstüchtig, umlaufend an das
Bauwerk mit einem
Drei-Ebenen-Abdichtungssystem
abzudichten. Es ist eine umlaufend
lückenlose, luftdichte und
witterungsbeständige Abdichtung, sowie
eine über die ganze Fugentiefe
wärmedämmende Füllung herzustellen.
Hierbei wird insbesondere auf die
Einhaltung der Verbandsrichtlinien,
Leitfaden zur Fenstermontage (RAL
Gütegemeinschaft Fenster und
Haustüren) Verarbeitungsrichtlinien der
Produkthersteller in der jeweils gültigen
Fassung hingewiesen.
Alle Abdichtungskomponenten müssen
aufeinander abgestimmt sein. Hierzu ist
ein Eignungsnachweis dem Angebot
beizulegen. Die Abdichtung muss an den
oberen und seitlichen
Fensteranschlüssen dem Prinzip "innen
dichter als außen" entsprechen.

Es ist eine
Drei-Ebenen-Fensterabdichtung
bestehend aus folgenden
Funktionsebenen anzubieten:

Seitlicher und oberer Fensteranschluss:
- Außenabdichtung (Witterungsschutz)
Produktart: Fugendichtungsband BG 1

- Dämmebene (Fugendämmung) +
Innenabdichtung (Luftdichtheit)
Produktart:
Multifunktionsfugendichtungsband MF1

Unterer Fensteranschluss:
- Außenabdichtung (Witterungsschutz)
Produktart: Feuchtevariable
Fugendichtungsfolie

- Dämmebene (Fugendämmung)
Produktart: Fensterschaum

- Innenabdichtung (Luftdichtheit)
Produktart: Feuchtevariable
Fugendichtungsfolie

Fugendichtungsband:
Für die äußere Abdichtung der seitlichen
und oberen Fensteranschlussfugen wird
ein Fugendichtungsband verwandt. Das
verwendete Produkt muss die
Anforderungen zur BG1 aus der DIN
18542 erfüllen.
Das Fugendichtungsband muss folgende
Eigenschaften vorweisen:

- Wasserdampfdiffusion (DIN 4108-3):
Diffusionsoffen
- Schlagregendichtheit min. 600 Pa
- UV beständig

Um ein Herausexpandieren des
Fugendichtungsbandes aus der Fuge zu
vermeiden, muss die Banddimension so
ausgewählt sein, dass ein Verhältnis der
Bandbreite zu Bandtiefe der Regel FB <
FT entspricht. Das Fugendichtungsband
ist zumindest 2-3 mm entfernt von der
Außenkante der Fuge in den Bereich der
parallelen Fugenflanken zu verlegen. Es
ist sicherzustellen, dass die Fugen auf
der gesamten Länge ausreichend tief,
eben und nicht konisch sind.
Die Laibungsoberflächen müssen im
Bereich der Auflageflächen des
Fugendichtungsbandes frei von Rillen,
Rissen, Löchern oder anderen
Oberflächenungenauigkeiten sein, die ein
sauberes Anpassen des Bandes an die
Oberfläche verhindern. Bei ungenügend
ebenen Leibungs-Oberflächen ist nach
Abstimmung mit der Bauleitung ein
Glattstrich gem. der E-Pos. auszuführen.
Das Fugendichtungsband muss auf der
gesamten Länge glatte Auflagefläche am
Fenster-Blendrahmen finden, sodass es
innerhalb der jeweiligen
Anwendungstoleranz der Banddimension
gehalten wird.
Die Herstellerangaben zum
Anwendungsbereich der Banddimension
(Komprimierungsgrad) sind zwingend
einzuhalten.
Die Banddimension muss so ausgewählt
sein, dass die zu erwartenden
Konstruktionsbewegungen (z.B. aus
thermischer Ausdehnung des
Fensterrahmens) durch die
Anwendungstoleranz der jeweiligen
Banddimension aufgefangen werden
können und sollten das Fugennennmaß
möglichst gleichmäßig umschließen.

Multifunktionsfugendichtungsband:
Für die Abdichtung der seitlichen und
oberen Fensteranschlussfugen wird ein
Multifunktionsfugendichtungsband
(Drei-Ebenen-Abdichtung) verwandt. Das
verwendete Produkt muss zumindest die
Anforderungen zur BGR aus der DIN
18542 erfüllen.
Das Multifunktionsfugendichtungsband
muss folgende Eigenschaften vorweisen:

- Wasserdampfdiffusion: Außen
diffusionsoffen; Innen
diffusionsbremsend gem. DIN 4108-3
(Prinzip "innen dichter als außen"
entsprechend)
- Luftdicht, DIN18542 BGR

Die Laibungsoberflächen müssen frei von
Rillen, Rissen, Löchern oder anderen
Oberflächenungenauigkeiten sein, die ein
sauberes Anpassen des
Multifunktionsdichtbandes an die
Oberfläche verhindern.
Das Multifunktionsdichtband muss
zumindest auf der gesamten Länge
innenseitig auf ca. 15mm Fugentiefe eine
geeignete Auflagefläche am
Fenster-Blendrahmen finden. Ist die
Geometrie des Rahmenrückens derart
beschaffen, dass dieses nicht
sichergestellt werden kann, ist der
Rahmenrücken entsprechend zu
nivellieren. (z.B. durch Nutabdeck- oder
Rahmenabschlussprofile).
Es ist grundsätzlich die breiteste
Bandversion zu wählen, die noch auf den
Blendrahmenrücken passt, ohne
überzustehen (siehe Datenblatt). Die
Banddimension muss so ausgewählt
sein, dass alle Fugentoleranzen und alle
zu erwartende Konstruktionsbewegungen
(z.B. aus thermischer Ausdehnung des
Fensterrahmens) innerhalb der
Anwendungstoleranz des Bandes
umschlossen werden.
Die Bandverlegung an Eck- und
Stoßpunkten, sowie ggf.
Nachbearbeitung von kleinen Fehlstellen,
ist nach Herstellerangaben
durchzuführen.

Feuchtevariable Fugendichtungsfolie:
Für die Innen- und Außenabdichtung der
unteren Fensteranschlussfugen wird eine
feuchtevariable Fugendichtungsfolie
(erhöhtes Trocknungspotenzial und keine
Verwechslungsgefahr) verwandt. Die
Fugendichtungsfolie muss folgende
Eigenschaften vorweisen:

- Wasserdampfdiffusion: Variabler
sd-Wert 0,4m (dampfdiffusionsoffen) bis
20m (dampfdiffusionshemmend)
- Schlagregendichtheit 600 Pa
- Wasserdichtheit W1, 2000 Pa
- Mindeststärke 0,6mm
- Überputzbarkeit

Die Fugendichtungsfolie ist bis auf das
Rohmauerwerk/Rohbetonwand /
Holzbauwand etc zu führen und dort
mindestens 2 cm breit vollflächig
anzukleben (gem. Produktdatenblatt). Die
Verklebungsbreite ist ggf. entsprechend
der Herstellerangaben zur Verklebung
am jeweiligen Untergrund zu erhöhen.
Sollen Fugendichtungsfolien überputzt
werden, ist das "Technische Merkblatt Nr.
5" des Bundesverbandes der
Gipsindustrie e.V. zum "Verputzen von
Fensteranschlussfolien" (Putzerrichtlinie)
zu beachten. Die Ausführung aller Innen-
und Außenecken, der Folienstöße, sowie
Überklebungen von Unterkonstruktionen,
müssen spannungsfrei erfolgen. Die
Abdichtung muss die Einwirkungen aus
Fugenbewegungen schadlos aufnehmen.
Ggf. sind Bewegungsschlaufen
vorzusehen, die einen
Bewegungsausgleich sicherstellen und
somit eine dauerhaft spannungsfreie
Folienverklebung gewährleisten. Die
Haftflächen sind auf ihre Haft- und
Tragfähigkeit zu überprüfen und ggf.
gem. Herstellervorgaben mit geeignetem
Primer vorzubehandeln. Die
Verträglichkeit der Klebstoffe zu den
jeweiligen Haftflächenmaterialen ist vom
Auftragnehmer eigenverantwortlich zu
überprüfen.

Angeboten werden folgende Produkte
Vom Bieter jeweils auszufüllen:

Obere und seitliche Fensteranschlüsse

.......................................................

Außenabdichtung:

.......................................................

Fugendämmung und Innenabdichtung

.......................................................

Untere Fensteranschlüsse

......................................................

den lv liegen die bauteilanschlüsse als prinzipdetails
in den beigelegten plänen ( seitlich oben unten )  vor
es handelt sich hierbei um keine finalen
ausführungsdetails sondern dienen dem besseren
verständnis bei der kalkulation.
die bauanschlussfolien etc sind vom AN bauteilbedingt
fachgerecht zu wählen sodass ein fachgerechter einbau
sichergestellt ist.
sämtliche bauanschlussfolien etc und befestigungen sind
so zu wählen dass von innen nichts sichtbar ist, ebenso
von ausen nach anbringung der aussenwandbekleidung in
holz  bzw der putzfassade....
vom auftragnehmer sind alle anschlüsse so auszuführen
das die fenster/ fenstertüren innenseitig dampfdicht an
das bauwerk angeschlossen sind und aussenseitig luft-
und regendicht entsprechend den einschlägen din
vorschriften und gesetzlichen regelungen und
anerkannten regeln der technik .

die kosten für den fachgerechten anschluss der elemente
wie vor beschrieben an das bauwerk ist in den
einzelpositionen der elemente mit einzukalkulieren..

zur besseren übersicht sind die prinzipdetails der
anschlüsse  oben, seitlich, unten als plan  dem lv
beigelegt ( achtung keine ausführungspläne ... nur zur
übersicht und besserem verständnis bei kalkulation )
die notwendigen anschlüsse an das rohbaubauwerk sind
wie vor beschrieben in den positionen gesamthaft als
fertige leistung einzukalkulieren.
evtl fehlende textliche beschreibungen sind
selbstständig zu ergänzen und einzukalkulieren.
nachfolgende prinzipdetails  zur übersicht und
kalkulation sind dem lv als pläne beigelegt
( siehe hierzu auch planaufstellung im datenblatt
unterlagen / pläne  punkt C )

C Anlagen Gewerkebezogen

13_SHM_Fensterausschreibung_Fenster-Prinzipdetails_260
03 zu allen ausgeschriebenen fensterpositionen

14_SHM_Fensterausschreibung_Ansichten mit
Fensterpositionen

15_SHM_Fensterausschreibung_Grundriss EG  mit
Fensterpositionen

16_SHM_Fensterausschreibung_Grundriss OG  mit
Fensterpositionen

## Zusätzlicher Text
Bauphysikalische Kenndaten:

A Glasaufbau

Verglasung
Verglasung mit Dichtungsprofil
Isolierverglasung mit warmer Kante aus Spacer in
schwarz

Glasaufbau:
3 Scheiben Wärmeschutzglas
Innenscheibe: VSG
Mittelscheibe Floatglas, alternativ ESG
Außenscheibe: VSG
Glasstärken nach statischen Erfordernissen.

Sonnenschutz:
Gesamtenergiedurchlassgrad g=0,50 nach DIN EN 410 im
Regelfall wenn nichts anderes in der LV Position
erwähnt
Sonderfall Panoramafenster Westgiebel: hier  g=0,30

B Fenster / Fenstertüren in den Neubauteilen
( Erweiterungsbauten ) auf Ost- und Westseite

- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.

C Fenster / Fenstertüren im Bestandsgebäude

 Wärmedurchgangskoeffizient Tür : UW = 1,30 W/m²K
- Wärmedurchgangskoeffizient Glas:  Scheibe nach
  DIN EN 673, mit wärmetechnisch optimiertem
  Randverbund
- Wärmedurchgangskoeffizient der Einzelelemente des
  Rahmens nach DIN EN ISO 10077
- Gesamtenergiedurchlassgrad Verglasung  g =0,50 nach
  DIN EN 410
- Schalldämmmaß Rw = 32dB nach EN Iso 717-1

Der Nachweis über Einhaltung der bauphysikalischen
Kennwerte, insbesondere des UW -Wertes, ist durch
entsprechende Herstellernachweise bzw.
Berechnungsnachweise

die bauphysikalischen Kenndaten sind bei der
Kalkulation der Positionen zu berücksichtigen und
einzukalkulieren.

## Zusätzlicher Text
Grundsätzliches
bei allen Tür und Fensterpositionen sind nachgenannte
Drücker  Giffoliven und Rossetten in die Einheitspreise
der Positionen als Leitprodukt einzukalkulieren

Vieler TD 621 edelstahl
Vieler FG 621 edelstahl
Vieler Edelstahlrosetten kreisrund bzw oval

Panikbeschläge
grundsätzlich einzukalkulieren bei allen fluchttüren
nach DIN EN 1125 als fluchtüre von innen nach aussen
passend zum leitprodukt vor
liefern und fachgerecht montieren
( griffstangen)
der minderpreis für ausführung nach EN 171 ist im lv
abgefragt
vor fertigung sind beide ausführungen von AN zu
bemustern sodass sich der AG für eine der lösungen
entscheiden kann!
kosten für die bemusterung sind in den eps der
positionen einzukalkulieren.

Nullschwelle
bei den türelementen ist grundsätzlich ein
nullschwellenelement in den positionen einzukalkulieren
siehe hierzu auch beigelegte prinzipdetails

Industriell vorgefertigtes Nullschwellen-System für
Eingangstüren an öffentlichen Gebäuden.

Nullschwelle für alle Holz-/Holz-Alutüren, bestehend
aus einem hochwärmegedämmten Bodenprofil mit zwei
Magnet-Dichtungen, einem Alu-Wetterschenkel mit
verstellbarer Silikonschleifdichtung, sowie einer
lastabtragenden Wärmedämmung als Schwellenunterbau
Breite Schwellenunterbau ist dementsprechend der
Einbausituation zu wählen.
Schlagregendichtheit:
Beanspruchungsgruppe 9A nach DIN EN 12208
Fenster und Türen - Schlagregendichtheit

Leitfabrikat:
ALUMAT Magnet
Typ MFAT 10 PH für alle Holz- und Holz/Alu-Türen
oder gleichwertig
angebotenes Fbrikat

...................................................
vom Bieter anzugeben

wahlweise mit geradem oder gebogenem
Wasserablaufstutzen je nach situation

Die vorgefertigte Magnet-Nullschwelle gem.
Einbauanleitung des Herstellers funktionsgerecht
montieren.

inkl.
Alu-Überbrückungsprofil zur Abdeckung des
Wärmedämmverbundsystems:

Absenksicheres, niveaugleiches und leicht in
Magnet-Nullschwelle einklipsbares
Alu-Überbrückungsprofil (Riffelblech zur Abdeckung des
Wärmedämmverbundsystems), variable
Anpassungsmöglichkeit von 10 bis 30mm
mit schwenkbarer Kopplungsmöglichkeit passend zum
vorgefertigten System mit nachhaltig sturzsicherem und
schwellenlosem Übergang zwischen Nullschwelle und
Außenbelag für alle Nutzer
passend zu oben gewähltem Produkt
Leitprodukt:
ALUMAT Magnet oder gleichwertig

angebotenes Fabrikat:

...........................................
vom Bieter auszufüllen

Inkl. passende Magnet-Türdichtungen, Innenmagnete
Aluminium-Bodenprofile EV 1 oder bronze eloxiert und
Magnet-Türdichtungsprofile gem. Einbauanleitung des
Herstellers funktionsgerecht montieren.

Inkl. Anschluß an die bauseitige Fassadenrinne im eg
und auf entwässerungsebene  laubengang

## 111_SHM_300 Fenster-/ Türenbauarbeiten
Datum: 14.09.26

### Titel 01 vorbereitende massnahmen

**01.1 Werkstattzeichnungen**
Der Auftragnehmer hat für sämtliche Fenster und Türen
im Bestand, der Erweiterungen vor Fertigungsbeginn
prüfbare Werkstattzeichnungen zu erstellen und dem
Auftraggeber sowie dem Architekten/der Bauleitung zur
Prüfung und Freigabe vorzulegen.
Als Grundlage dienen die Architektenpläne.
Die anzufertigendeWerkstattzeichnungen dienen der
detaillierten Darstellung der Konstruktion, Maße,
Anschlüsse und Details der Fenster sowie deren
Einbausituation im Baukörper und müssen folgende
Inhalte umfassen:

Grundrisse, Ansichten und Schnitte im erforderlichen
Maßstab (i.d.R. 1:10 / 1:5)

Angabe aller relevanten Maße, Toleranzen und Achsmaße

Darstellung der Profilquerschnitte und -Ausbildungen
sowie Materialangaben

Angaben zu Verglasungen, Beschlägen, Dichtungen und
Öffnungsarten

Darstellung der Anschlüsse an Baukörper (z.B.
Laibungsdetails, Brüstungen, Stürze)

Einbauhöhe, Bezug auf Roh- und Fertigfußboden

Angaben zur Oberflächenbehandlung und zu Farbtönen

Kennzeichnung der Fenster für die Montage vor Ort

Die Werkstattzeichnungen sind spätestens 4 Wochen nach
Auftragserteilung in digitaler (PDF-/DWG-) und
gedruckter Form einzureichen. Mit der Werkplanung darf
erst nach schriftlicher Freigabe durch den Architekten
begonnen werden.

Alle Zeichnungen sind auf die jeweils aktuellen
Ausführungspläne abzustimmen.

Besonderer Hinweis:
Erst mit der Freigabe der Werkstattzeichnung durch die
Architekten/ Bauleitung kann die Fertigung beginnen.
Änderungen infolge fehlender oder fehlerhafter Angaben
in den Zeichnungen gehen zu Lasten des Auftragnehmers.
Menge: 1,000 Psch

**01.2 Statik / Glasstatik**
Erstellung einer prüffähigen statischen Berechnung
einschließlich des erforderlichen Befestigungsmaterials
für sämtliche Fenster und Türen im Bestand,und an den
Erweiterungen im Westen und Osten .

Leistungsbeschreibung:
Der Auftragnehmer hat für die geplanten Fenster eine
prüffähige statische Berechnung zu erstellen und zur
Genehmigung vorzulegen. Die Statik umfasst alle
prüfrelevanten Details der Tragkonstruktion inklusive
der notwendigen Nachweise für:

absturzsichernde Verglasung

Glasstärken

Dimensionierung der Profile aus Holz

Eigengewicht, Windlasten, Nutzlasten sowie alle
weiteren auf die Konstruktion wirkenden Lasten, wie
z.B. Geländer und Ansturzsicherungen

Lastabtragung auf das Bauwerk und deren Nachweis

Dimensionierung und Bemessung aller
Fenster-und Türrahmen und Verbindungselemente

Nachweis der Befestigungsmittel und
Verbindungsmaterialien, einschließlich Typen,
Abmessungen und Materialangaben

Zusätzlich sind folgende Punkte zu erfüllen:

Planerstellung zu allen relevanten Anschlussdetails
sowie Ausführungs-, Verlege- und Montageplanung

Beschreibung und Nachweis der fachgerechten Befestigung
am Baukörper

Angabe zu verwendeten Dübeln, Schrauben, Bolzen,
Halterungen und sonstigen Verbindungsmitteln nach den
jeweiligen Zulassungen

Stücklisten aller erforderlichen
Befestigungsmaterialien

Einhaltung aller einschlägigen nationalen und
europäischen Normen (z.B. EN, DIN)
sowie baurechtlicher Vorgaben

Sämtliche Berechnungsunterlagen, Pläne und
Aufstellungen digital (PDF/DWG) und in gedruckter Form
bereitstellen

Die prüffähige Statik ist zusammen mit der Werkplanung
einzureichen. Die Ausführung darf erst nach Freigabe
der Statik durch die prüfende Stelle erfolgen.

Besondere Hinweise
Änderungen oder Nachforderungen aus nicht den Vorgaben
entsprechenden Berechnungen oder fehlenden Angaben
liegen im Verantwortungsbereich des Auftragnehmers.

Die Statik muss alle vorhandenen baulichen
Besonderheiten (Anschlusssituationen,
Untergrundbeschaffenheit, Wärmeschutzanforderungen)
berücksichtigen.

Befestigungsmaterial ist hinsichtlich
Korrosionsschutzes und langlebiger Tragfähigkeit
auszuwählen.
Menge: 1,000 Psch

**01.3 Anfertigen eines Muster Festvergl.**
*** Bezugsbeschreibung
Vor Beginn der Serienfertigung ist vom Auftragnehmer
ein Muster der Festverglasung, wie beschrieben, mit
einer Größe von ca. 1 m² herzustellen. Das Muster muss
alle im späteren Bau verwendeten Materialien,
Oberflächen, Verglasungen, Dichtungen, Dichtstoffe,
Befestigungsmittel sowie Aufbau- und Anschlussdetails
enthalten inklusiv der inneren und äusseren
Leibungsbekkleidung..
Das Muster ist auf die Baustelle zu liefern dort
bereitzustellen und dem AG zu überlassen. Die Lieferung
des Musters hat spätestens vier Wochen vor Beginn der
Fertigung der Fenster und Türen zu erfolgen. Das Muster
dient der Freigabe durch den Auftraggeber und/oder
dessen Vertreter.
Die Kosten für Herstellung und Lieferung des Musters
sind in diese Position einzukalkulieren.
Das Muster ist dem AG zu überlassen.
Die Ausführung sämtlicher Fassadenelemente richtet sich
nach dem freigegebenen Muster
Menge: 1,000 Stk

**01.4 Anfertigen eines Muster Öffnungsflügel**
*** wie Position 01.3
für eine Fenster/ Fenstertüre mit Öffnungsflügel
inklusiv der sichtbaren Fenster/ Türbeschläge wie
Drücker und Rosetten etc einschliesslich Panikbeschläge
nach DIN EN1125 und EN 171.
Menge: 1,000 Stk

### Titel 02 Fensterelemente Fenstertürelemente

**02.1 fensterelement einteilig dreh kipp giebel west eg**
fensterelement einteilig dreh kipp
fensterelemente F-001,F-002, F-003

giebel west eg
aufteilung entsprechend beigelegter systemskizze
rohbaumasse ohne rahmenverbreiterung  ca 1,15 x 2,20 m
liefern und fachgerecht entsprechend vorbemerkungen
einbauen

anschlüsse
oben nach beigelegten prinzipdetail  D-04.4.2
seitlich nach  beigelegten prinzipdetail  D-04.4.3
unten nach  beigelegtem prinzipdetail  D-04.4.1
und vormerkungen als fertige leistung

verglasungsart
glasqualität entsprechend vorbemerkungen

beschläge entsprechend vorbemerkungen
griffolive innen
rosette innen
dreh kipp beschlag

sonstiges
das fensterelement erhält zum anschluss an die
bauseitige holzfassade als fensterleibung seitlich oben
und unten einen  umlaufendens abschlussrahmen  stärke
ca 25 *55 mm im farbton und oberfläche wie
fensterelelement bzw in absprache mit AG

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 3,000 stk

**02.2 fensterelement einteilig dreh kipp giebel west og**
fensterelement einteilig dreh kipp
F-101

giebel west og
aufteilung entsprechend beigelegter systemskizze
rohbaugesamtmasse ohne rahmenverbreiterung
gesamtlänge ca 1,19*m, höhe ca 1,46m bis  1,68 m ohne
rahmenverbreiterung
oberes fensterprofil schräglaufend der dachneigung
folgend
liefern und fachgerecht entsprechend vorbemerkungen
einbauen

anschlüsse
oben nach beigelegten prinzipdetail  D-04.5.1
seitlich nach  beigelegten prinzipdetail  D-04.4.3
unten nach  beigelegtem prinzipdetail  D-04.5.2
und vormerkungen als fertige leistung

verglasungsart
g wert  g=0,50 nach  DIN EN 410
glasqualität entsprechend vorbemerkungen
bzw glasstatik

beschläge entsprechend vorbemerkungen
griffolive innen

sonstiges
jdas fensterelement erhält zum anschluss an die
bauseitige holzfassade als fensterleibung seitlich oben
und unten einen  umlaufenden abschlussrahmen  stärke
ca 25 *55 mm im farbton und oberfläche wie
fensterelelement bzw in absprache mit AG

aufteilung siehe beigelegte systemskizze und beigelegte
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.3 fensterelement mehrteilig dreh kipp giebel west og**
fensterelement mehrteilig dreh kipp
F-102

giebel west og
aufteilung entsprechend beigelegter systemskizze
rohbaugesamtmasse ohne rahmenverbreiterung
gesamtlänge ca 9,37m höhe ca 2,12m bis 3,00 m ohne
rahmenverbreiterung
bestehend aus 4 einzelelementen die jeweils im
stossbereich mittels eingelassenen deckleisten
fachgerecht gekoppelt werden.
jedes einzelelement erhält ein dreh kipp flügel, die
anderen öffnungen sind festverglast.
oberes fensterprofil schräglaufend
liefern und fachgerecht entsprechend vorbemerkungen
einbauen

anschlüse
oben nach prinzipdetail  D-04.6.2
seitlich nach prinzipdetail D-01.6.3
unten nach prinzipdetail  D-04.6.1
senkrechter stoss  D-04.6.3

im senkrechten kopplungsbereich der einzelelemente
mittels deckleiste eingelassen

verglasung
g wert g=0,30 nach  DIN EN 410  ein glasmuster ist
vorzulegen
glasqualität entsprechend vorbemerkungen
bzw entsprechend glasstatik

beschläge entsprechend vorbemerkungen
drehkippbeschlag
jedes einzelelement erhält eine fensterolive gemäss
vorbemerkungen

sonstiges
jedes einzelfensterelement ( 4 stück ) erhält zum
anschluss an die bauseitige holzfassade  und im
stossbereich der fensterelemente als fensterleibung
seitlich oben und unten einen  umlaufenden
abschlussrahmen  stärke ca 25 *55 mm im farbton und
oberfläche wie fensterelelement bzw in absprache mit AG

aufteilung siehe beigelegte systemskizze und
prinzipanschlussdetails

bauphysikalische kennwerte
- Wärmedurchgangskoeffizient Fenster: UW = 0,80 W/m²K
- Wärmedurchgangskoeffizient Glas: Scheibe nach
  DIN EN 673, mit wärmetechnisch optimiertem
  Randverbund
- Wärmedurchgangskoeffizient der Einzelelemente des
  Rahmens nach DIN EN ISO 10077
- Gesamtenergiedurchlassgrad Verglasung  g=0,30 nach
  DIN EN 410

Der Nachweis über Einhaltung der bauphysikalischen
Kennwerte, insbesondere des UW -Wertes, ist durch
entsprechende Herstellernachweise bzw.
Berechnungsnachweise durch den AN zu erbringen.
Menge: 1,000 Stk

**02.4 fenstertürelement einteilig drehflügel als fluchttüre westanbau süd eg**
fenstertürelement einteilig drehflügel als fluchttüre
barrierefrei
westanbau süd eg
T-002

westanbau süd eg
aufteilung entsprechend beigelegter systemskizze
rohbaumasse ohne rahmenverbreiterung  ca 1,1,15 x 2,52
m
liefern und fachgerecht entsprechend vorbemerkungen
einbauen

anschlüsse
oben nach beigelegten prinzipdetail  D-04.1.2
seitlich nach  beigelegten prinzipdetail  D-04.1.3.1
und D-04.1.3.2nr
unten nach  beigelegtem prinzipdetail barrierefrei
D-04.1.1
und vormerkungen als fertige leistung

verglasung
g wert  entsprechend vormerkungen
glasqualität entsprechend vorbemerkungen
bzw glasstatik

beschläge
türdrücker innen und aussen entsprechend vorbemerkungen
rosette für pz schloss innen und aussen

sonstiges
fluchttüre  nach DIN EN 179 bzw  DIN EN 1125
entsprechede panikbeschläge sind einzukalkulieren
türe schwellenlos ( barrierefrei )
entsprechedes sockelprofil / entwässerungsprofil  und
dämmelement ist einzukalkulieren
befestigung fensterelemet mittels feuerverzinktrn
stahlprofil auf bodenplatte
( aufbauhöhe ca 18 cm )

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.5 fensterschiebeelement als ausgabefenster sommerküche**
fensterschiebeelement als ausgabefenster sommerküche
westanbau süd eg

westanbau süd eg
aufteilung entspreched beigelegter systemskizze
zweiteilig als schiebelelement ( ein feststehendes
element ein schiebeelement)
rohbaumasse ohne rahmenverbreiterung  gesamt  ca höhe
1,49 cm gesamtlänge 3,70m
schiebeglaselement grösse ca höhe ca 1,49 cm länge ca
1,85 cm
das verglaste schiebeelement wird aussenseitig vor der
wand aufgebracht
liefern und fachgerecht entsprechend vorbemerkungen
einbauen

anschlüsse
oben nach beigelegten prinzipdetail  D-04.2.2
seitlich nach  beigelegten prinzipdetail  D-04.2.3
unten nach  beigelegtem  D-04.2.1
und vormerkungen als fertige leistung

verglasung
entsprechend vorbemerkungen
glasqualität entsprechend vorbemerkungen
g wert entsprechend vorbemerkungen

beschläge
beschläge entsprechend vorbemerkungen
als schiebeelementbeschlag
mit griffolive und pz schloss innen zum sicheren
abschliessen des fensters

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.6 fenstertürelement zweiteilig drehflügel als fluchttüre barrierefrei westanbau süd og auf laubengang**
fenstertürelement zweiteilig drehflügel als fluchttüre
barrierefrei
westanbau süd og auf laubengang

aufteilung entsprechend beigelegter systemskizze
zweiteilig
rohbaumasse ohne rahmenverbreiterung  ca  ca 1,44x
2,52m
liefern und fachgerecht entsprechend vorbemerkungen
einbauen

anschlüsse
oben nach beigelegten prinzipdetail  D-04.3.2
seitlich nach  beigelegten prinzipdetail  D-04.1.3.2
unten nach  beigelegtem prinzipdetail  D-04.3.1
fensterelement wird mittels feuerverzinkten
auflagerwinkel an brettsprerrholzdecke aufgebracht
elementstoss vor stütze nach  D-04.3.
und vormerkungen als fertige leistung

verglasung
g wert entsprechend vormerkungen
glasqualität entsprechend vorbemerkungen
bzw glasstatik

beschläge
türdrücker innen und aussen entsprechend vorbemerkungen
rosette für pz schloss innen und aussen

sonstiges
fluchttüre  nach DIN EN 179 bzw DIN EN 1125
entsprechende panikbeschläge sind einzukalkulieren
türe schwellenlos ( barrierefrei )
entsprechendes sockelprofil / entwässerungsprofil /
dämmelement ist einzukalkulieren
fussbodenaufbauhöhe ca 18 cm

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 2,000 Stk

**02.7 fenstertürelement einteilig dreh kipp anbau west nord eg**
fenstertürelement einteilig dreh kipp

anbau west nord eg
aufteilung entspreched beigelegter systemskizze
einteilig
rohbaumasse ohne rahmenverbreiterung  ca 1,45 x 2,52 m
liefern und fachgerecht entsprechend vorbemerkungen
einbauen

anschlüsse
oben nach beigelegten prinzipdetail  D-04.7.2
seitlich nach  beigelegten prinzipdetail
D-04.1.3.1und  D-04.1.3.2
unten nach  beigelegtem prinzipdetail  D-04.7.1
fensterelement wird mittels feuerverzinkten flachstahl
an betondecke aufgebracht
fussbodenaufbauhöhe ca 18 cm
und vormerkungen als fertige leistung

verglasung
g wert  entsprechend vormerkungen
glasqualität entsprechend vorbemerkungen
bzw glasstatik

beschläge entsprechend vorbemerkungen
beschläge
türdrücker innen und aussen drehknauf entsprechend
vorbemerkungen
rosette für pz schloss innen und aussen

sonstiges
fluchttüre  nach DIN EN 179 und DIN EN 1125
entsprechede panikbeschläge sind einzukalkulieren
türe schwellenlos ( barrierefrei )
entsprechedes sockelprofil / entwässerungsprofil /
dämmelement nullschwelle ist einzukalkulieren
fussbodenaufbauhöhe ca 180mm

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.8 fensterelement einteilig dreh kipp**
fensterelement einteilig dreh kipp
F-103

giebel ost og
aufteilung entsprechend beigelegter systemskizze
rohbaugesamtmasse ohne rahmenverbreiterung
gesamtlänge ca 1,15 m, höhe ca 1,66m  ohne
rahmenverbreiterung
liefern und fachgerecht entsprechend vorbemerkungen
einbauen

anschlüsse
oben nach beigelegten prinzipdetail  D-04.13.2
seitlich nach  beigelegten prinzipdetail  D-04.13.3
unten nach  beigelegtem prinzipdetail  D-04.13.1
und vormerkungen als fertige leistung

verglasungsart
g wert entsprechend vormerkungen
glasqualität entsprechend vorbemerkungen
bzw glasstatik

beschläge entsprechend vorbemerkungen
griffolive innen

sonstiges
das fensterelement erhält zum anschluss an die
bauseitige holzfassade als fensterleibung seitlich oben
und unten einen  umlaufenden abschlussrahmen  stärke
ca 25 *55 mm im farbton und oberfläche wie
fensterelelement bzw in absprache mit AG

aufteilung siehe beigelegte systemskizze und beigelegte
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.9 fensterelement mehrteilig dreh kipp mit RWA steuerung im treppenhaus**
fensterelement mehrteilig dreh kipp mit RWA steuerung
F-104

altbau treppenhaus nord massivbau og
aufteilung entspreched beigelegter systemskizze
dreiteilig ( 1x RWA öffnungsflügel, 2x festverglasung )
rohbaumasse ohne rahmenverbreiterung  ca 3,15 x 1,92 m
liefern und fachgerecht entsprechend vorbemerkungen
einbauen

anschlüsse
oben nach beigelegten prinzipdetail  D-04.11.2
seitlich nach  beigelegten prinzipdetail  D-04.11.3
unten nach  beigelegtem prinzipdetail  D-04.11.1
und vormerkungen als fertige leistung

verglasung
g wert entsprechend vormerkungen
glasqualität entspreched vorbermerkungen
bzw glasstatik

beschläge entsprechend vorbemerkungen
griffolive innen

sonstiges
ein öffnungsflügel mit rwa steuerung  und
steuerungselemente steuerungskasten etc ist
mitzuliefern.
finale anschlussarbeiten durch elektriker

aufteilung siehe beigelegte systemskizze und
prinzipanschlussdetails

bauphysikalische kennwerte
- Wärmedurchgangskoeffizient Fenster: UW = 0,80 W/m²K
- Wärmedurchgangskoeffizient Glas: Scheibe nach
  DIN EN 673, mit wärmetechnisch optimiertem
  Randverbund
- Wärmedurchgangskoeffizient der Einzelelemente des
  Rahmens nach DIN EN ISO 10077
- Gesamtenergiedurchlassgrad Verglasung  g=0,50 nach
  DIN EN 410

Der Nachweis über Einhaltung der bauphysikalischen
Kennwerte, insbesondere des UW -Wertes, ist durch
entsprechende Herstellernachweise bzw.
Berechnungsnachweise durch den AN zu erbringen.
Menge: 1,000 Stk

**02.10 fenstertürelement mehrteilig 2drehflügel als fluchttüre**
fenstertürelement mehrteilig mit 2 drehflügel als
stulpflügel und fluchttüren barrierefrei
altbau süd og vom saal auf laubengang

aufteilung entspreched beigelegter systemskizze
4 teilig  ( 2 drehflügel und 2 oberlichter als
festverglasung )
rohbaumasse ohne rahmenverbreiterung  ca 2,65 x 2,77m
liefern und fachgerecht entsprechend vorbemerkungen
einbauen

anschlüsse
oben nach beigelegten prinzipdetail  D-04.10.2
seitlich nach  beigelegten prinzipdetail  D-04.10.3
unten nach  beigelegtem prinzipdetail  D-04.10.1
befestigung an vorhandener betondecke
und vormerkungen als fertige leistung

verglasung
g wert entsprechend vormerkungen
glasqualität entsprechend vorbemerkungen
bzw glasstatik

beschläge
türdrücker innen und aussen entsprechend vorbemerkungen
rosette für pz schloss innen und aussen

sonstiges
fluchttüre  nach DIN EN 179 bzw DIN EN 1125
entsprechende panikbeschläge sind einzukalkulieren
türe schwellenlos ( barrierefrei )
entsprechedes sockelprofil / entwässerungsprofil  /
dämmelement ist einzukalkulieren

aufteilung siehe beigelegte systemskizze und
prinzipanschlussdetails

bauphysikalische kennwerte

 Wärmedurchgangskoeffizient Tür : UW = 1,30 W/m²K
- Wärmedurchgangskoeffizient Glas:  Scheibe nach
  DIN EN 673, mit wärmetechnisch optimiertem
  Randverbund
- Wärmedurchgangskoeffizient der Einzelelemente des
  Rahmens nach DIN EN ISO 10077
- Gesamtenergiedurchlassgrad Verglasung  g =0,50 nach
  DIN EN 410
- Schalldämmmaß Rw = 32dB nach EN Iso 717-1

Der Nachweis über Einhaltung der bauphysikalischen
Kennwerte, insbesondere des UW -Wertes, ist durch
entsprechende Herstellernachweise bzw.
Berechnungsnachweise
Menge: 1,000 stk

**02.11 fenstertürelement zweiteilig 1 drehflügel als fluchttüre**
fenstertürelement zweiteilig  1 drehflügel als
fluchttüre barrierefrei
altbau nord og auf fluchttreppe

aufteilung entspreched beigelegter systemskizze 2
teilig ( 1 drehflügel 1 oberlicht festverglast )
rohbaumasse ohne rahmenverbreiterung  ca 1,45 x 2,77m
liefern und fachgerecht entsprechend vorbemerkungen
einbauen

anschlüsse
oben nach beigelegten prinzipdetail  D-04.10.1
seitlich nach  beigelegten prinzipdetail  D-04.1.10.3
unten nach  beigelegtem prinzipdetail  D-04.10.1
befestigung an betonbestandsdecke
und vormerkungen als fertige leistunganschlüse

verglasung
g wert entsprechend vormerkungen
glasqualität entsprechend vorbemerkungen
bzw glasstatik

beschläge
türdrücker innen und aussen entsprechend vorbemerkungen
rosette für pz schloss innen und aussen

sonstiges
fluchttüre  nach DIN EN 179 bzw DIN EN 1125
entsprechende panikbeschläge sind einzukalkulieren
türe schwellenlos ( barrierefrei )
entsprechedes sockelprofil / entwässerungsprofil/
dämmelement  ist einzukalkulieren

aufteilung siehe beigelegte systemskizze und
prinzipanschlussdetails

bauphysikalische kennwerte

 Wärmedurchgangskoeffizient Tür : UW = 1,30 W/m²K
- Wärmedurchgangskoeffizient Glas:  Scheibe nach
  DIN EN 673, mit wärmetechnisch optimiertem
  Randverbund
- Wärmedurchgangskoeffizient der Einzelelemente des
  Rahmens nach DIN EN ISO 10077
- Gesamtenergiedurchlassgrad Verglasung  g =0,50 nach
  DIN EN 410
- Schalldämmmaß Rw = 32dB nach EN Iso 717-1

Der Nachweis über Einhaltung der bauphysikalischen
Kennwerte, insbesondere des UW -Wertes, ist durch
entsprechende Herstellernachweise bzw.
Berechnungsnachweise
Menge: 1,000 Stk

**02.12 Hochwasserschutztür, einflügelig, thermisch getrennt**
Einflügeliges, nach außen öffnendes
Hochwasserschutztürelement als Außentür, einschließlich
thermisch getrennter Türblatt- und Rahmenkonstruktion,
für den Einsatz in hochwassergefährdeten
Gebäudebereichen liefern und fachgerecht nach
Herstellervorschrift wasserdicht einbauen.

TG3 Hochwasserschutztür. Geprüft nach DIN EN
12046-2:2000-02
Bewertung nach, EN 14351-1:2006, ISO 12567-1:2010,
Einbruchschutz
DIN EN 1628:2011,DIN EN 1629:2011, DIN EN 1630:2011
Fabrikat "AquaLOCK" oder gleichwertig

Anschlagart DIN rechts
Wärmedurchgangskoeffizient UD = 1,5W/(m²K)

Türblatt und Zarge verzinkt und lackiert nach RAL, 83mm
dick,
thermische getrennte Rahmenkonstruktion mittels
korrosionsbeständigem Edelstahlgeflecht, geschweißtes
Deckblatt aus Stahl 3mm,
Doppeltrapez Dichtung aus hochdruckbeständigem Silikon
4-seitig.
Rechteckzarge thermisch getrennt, 2,0 mm dick,
Bodenprofil thermisch getrennt. Einsteckschloss mit
Profilzylinder von außen und innen abschließbar, mit 3
Schlüssel. Innenseite mit Aluminium Drückergarnitur
Silber auf Rundrosette,
Außenseite mit Aluminium feststehenden Knopf auf
Rundrosette und hochwasserbeständiger, patentierter
Zylinderabdeckung mit Magnethalterung.
Patentiertes
Bandsystem für optimale Dichtfunktion, optional mit
Kugellager.
Mittiger Reibriegelverschluss zur einfachen Aktivierung
der Hochwasserbeständigkeit von der Innenseite.
Zertifizierte Hochwasserbeständigkeit laut IFT
Richtlinie FE-07/1-2005 für eine Wasserstandshöhe
bis 3m.

Rohbaumasse:
Breite ca 1,45 m
Höhe ca 2,54 m

Anschlagart:
DIN rechts, nach außen öffnend

Schlösser:
-Panikschlösser
-Panikstangengriff "Pushbar"

Das Türelement muss den Anforderungen der jeweils
gültigen Produktnorm für Fenster und Außentüren,
insbesondere DIN EN 14351-1, entsprechen.

die Türe dient als fluchtüre vom gymnastikraum ins
freie
eine lichte durchgangsbreite von mindestens 1,20 m bei
geöffneter tür ist zwingend einzuhalten

anschlüsse  nach beigelegten prinzipdetails
unten  D-04.12.1
oben  D-04.12.2
Menge: 1,000 Stk

**02.13 Rauchabzugsfenster saal liefern und einbauen**
Rauchabzugsfenster liefern und fachrecht in dachfläche
montieren im bestandsdach saal

das dach wird zuvor vom zimmermannn fachgerecht
geöffnet und später vom dachdecker nach einbau wieder
eindeckt, erforderliche lattungen zum eindecken erfolgt
durch zimmermann.

durch den AN ist ein
RWA rauchabzugsfenster mitAufkeilrahmen und
eindeckrahmen fenstergrösse UK4 (134cm*98 cm),
typ VELUX Rauchabzugsfenster GGU UK04  134x98 oder
gleichwertig zu liefern und einzubauen.

Mit CE-Zeichen entsprechend EN 12101-2.

Funktionssicherheit : Re 1000 + 10000)
Schneelast : SL 1000
Niedrige Umgebungstemperatur : T (-15)
Windlast: WL 3000
Wärmebeständigkeit: B 300

Zum Betrieb ist ein VELUX Steuersystem
KFX210-214, KFC 210 oder KFC 220
erforderlich.
Vorinstallierter Kettenmotor, 24-30
Volt, 2,5 Ampere

Außenabdeckung aus Aluminium,
einbrennlackiert, NCS S 7500-N
Geometrische Öffnungsfläche Ag: 1,13 m²

Einbau inklusive rwa anschuss/ steuerungskasten

rwa dachflächenfenster fachgerecht in die dachöffnung
einbauen und fachgerecht an vorhandene dampfsperre und
unterspannbahn anschliessen.

ein entsprechender aufkeilrahmen zu sicheren ableitung
des dachwassers ( für Dachflächen unter 15°) inklusiv
erforderlicher dämmarbeiten ist einzukalulieren

Schwingfenster mit Schwingfunktion
des Flügels bis zum Anschlag.
Mit bequemer Einhandbedienung oben,
Lüftungsklappe und Luftfilter.
Seitliche Flügelabdeckbleche
schraubenlos vormontiert, Montagewinkel
und Markisenkasten im Lieferumfang
enthalten.

Dämmelement am Blendrahmen oben aus
geschäumtem Kunststoff, grau.
Luftdichtheitsklasse 3

Flügel und Blendrahmen: Holzkern mit
nahtloser Kunststoff-Ummantelung aus
Polyurethan, feuchtigkeitsunempfindlich,
dauerhaft, besonders pflegeleicht,
PVC-frei.

Umlaufende Dichtung mit Anschlag-
und Gleitfunktion aus Santoprene,
seitliche Dichtung aus EPDM zwischen
Flügel- und Blendrahmenverblechung
Blendrahmen-Außenmaße (BxL): 134x98 cm
Lichtfläche: 0,91m²
Oberfläche fertig lackiert mit
Zwei-Komponenten-PU-Lack, weiß,
seidenmatt, NCS S 0500-N.

ebenso 4 seitiges innenfutter und fachgerechter
anschlusss an innenseitige dampfsperre als fertig
montierte leistung

eventuell notwendige blechverwahrung zum anschluss an
dachhaut und unterspannbahn ist einzukalkulieren

um einen wasserdichten anschluss an die vorhandene
dachhaut sicherzustellen ist ein 4 seitiger geeigneter
bitumenschweissbahnanschluss einzukalkulieren.

Außenabdeckung aus Aluminium,
einbrennlackiert, NCS S 7500-N.

THERMO Verglasung mit
sehr guten technischen Werten:
Wärmedurchgangswert Uw = 1,3 W/(m²K),
Schalldämmwert Rw(C,Ctr)= 35(-1,-3) dB,
Schallschutzklasse 2,

Gesamtenergiedurchlasswert g = 0,46,

2 x 3 mm Verbund-Sicherheitsglas innen
für erhöhten Einbruchschutz, erhöhte
Sicherheit und besseren Schallschutz.

4 mm gehärtetes Einscheibensicherheitsglas außen nach
DIN EN 12150 für erhöhte Hagelsicherheit
mit Edelmetallbeschichtung innen.

Verringerung der Regengeräusche durch
Anti-Regengeräusch-Effekt

Alle technischen Werte sind normgemäß
im senkrechten Einbau ermittelt und
beziehen sich auf das Fenster als Ganzes

siehe hierzu auch beigelegtes prinzipdetail  D-02,9
eindeckung an neues dachflächenfenster erfolgt durch
zimmermann

eine enge zusammenarbeit und vorige abstmmung mit
zimmermann, dachdecker und fensterbauer (AN)  ist
notwendig und  in den ep einzukalkuklieren.

Leitprodukt: VELUX Rauchabzugsfenster GGUUK04 007040D,
Polyur. THERMO Alu 134x98, oder gleichwertig

angebotenes Produkt:
'.........'
(vom Bieter auszufüllen)
Menge: 2,000 Stk

**02.14 Rauchabzugsfenster saal liefern**
wie position vor,
liefern von rwa fenster,
einbau  erfolgt durch zimmermann
Menge: 2,000 Stk

**02.15 zulage für aludeckaussenschale**
zulage für  aludeckaussenschale auf allen
aussenseitigen holzflächen
zu allen positinen vor (pos 1 bis 11)  für
aludeckschale flächenbündig ral beschichtet nach wahl
des AG
fertig montiert passend zu vorgenannten fenster- und
türelementenpositionen als fertig montierte leistung

( insgesamt 14 fenster- fenstertürelemente )
Menge: 1,000 Psch

**02.16 zulage zu fenster / fenstertürelemente für innere zargenausbildung (Laibungsverkleidung )**
zulage für innere zargenausbildung
zulage zu allen positionen ( pos 1 bis einschliesslich
pos 11 )

für umlaufende seitliche zargenausbildung
( leibungsverkleidung ),
material  und  oberfläche wie fenster
4 seitig oben seitlich und unten montiert
tiefe entsprechend wandtiefe bis ca 23 cm
die fensterrahmen erhält einnutung um zarge fachgerecht
zu befestigen einschliesslich seitliches
zurückversetztes anschlagholz zur ausbildung einer
schattennut zur inneren wandbekleidung
ansichtsbreite zarge ca 20 mm
liefern, fachgerecht befestigt und montiert incl
erforderlicher nebenarbeiten  und erforderliche
unterkonstruktionen als fertige leistung.
auf einen stabilen vollflächigen unterbau im
schwellenbereich von tütelementen ist zu achten.
 die schwellenbereiche von türelementen sind zusätzlich
mit edelstahlblechwarzenblech stärke ca 2 mm als
oberflächenschutz zu belegen.
oberfläche  allseitiger zargenrahmen wie fenster
/türelemente

( insgesamt 14 fenster- fenstertürelemente )
Menge: 1,000 Psch

**02.17 wie vor jedoch zargentiefe bis ca 40cm**
*** Bedarfsposition ohne GB
wie vor jedoch zargentiefe bis ca 40cm
fenstergrösse  ca 1,2m breit 2,5m hoch
sonst wie vor
Menge: 1,000 Stk

**02.18 minderpreis zu pos 10 in zweifachverglasung anstatt**
minderpreis zu pos 10 in zweifachverglasung  anstatt
dreifachverglasungwie bestand
sonst wie in pos 10 beschrieben
Menge: 2,000 Stk

**02.19 minderpreis pos 11 in zweifachverglasung**
minderpreis pos 11 in zweifachverglasung
sonst wie in pos 10  beschrieben
Menge: 1,000 Stk

**02.20 nullschwelle einzelpreis**
*** Bedarfsposition ohne GB
nullschwelle einzelpreis

Nullschwelle
bei den türelementen ist grundsätzlich in der
türposition ein nullschwellenelement in den positionen
einzukalkulieren ( siehe hierzu positionen vor )
und beigelegte prinzipdetails

Industriell vorgefertigtes Nullschwellen-System für
Eingangstüren an öffentlichen Gebäuden.

Nullschwelle für alle Holz-/Holz-Alutüren, bestehend
aus einem hochwärmegedämmten Bodenprofil mit zwei
Magnet-Dichtungen, einem Alu-Wetterschenkel mit
verstellbarer Silikonschleifdichtung, sowie einer
lastabtragenden Wärmedämmung als Schwellenunterbau
Breite Schwellenunterbau ist dementsprechend der
Einbausituation zu wählen.
Schlagregendichtheit:
Beanspruchungsgruppe 9A nach DIN EN 12208
Fenster und Türen - Schlagregendichtheit

Leitfabrikat:
ALUMAT Magnet
Typ MFAT 10 PH für alle Holz- und Holz/Alu-Türen
oder gleichwertig

wahlweise mit geradem oder gebogenem
Wasserablaufstutzen je nach situation

Die vorgefertigte Magnet-Nullschwelle gem.
Einbauanleitung des Herstellers funktionsgerecht
montieren.

inkl.
Alu-Überbrückungsprofil zur Abdeckung des
Wärmedämmverbundsystems:

Absenksicheres, niveaugleiches und leicht in
Magnet-Nullschwelle einklipsbares
Alu-Überbrückungsprofil (Riffelblech zur Abdeckung des
Wärmedämmverbundsystems), variable
Anpassungsmöglichkeit von 10 bis 30mm
mit schwenkbarer Kopplungsmöglichkeit passend zum
vorgefertigten System mit nachhaltig sturzsicherem und
schwellenlosem Übergang zwischen Nullschwelle und
Außenbelag für alle Nutzer
passend zu oben gewähltem Produkt
Leitprodukt:
ALUMAT Magnet oder gleichwertig

angebotenes Fabrikat:

vom Bieter auszufüllen

Inkl. passende Magnet-Türdichtungen, Innenmagnete
Aluminium-Bodenprofile EV 1 oder bronze eloxiert und
Magnet-Türdichtungsprofile gem. Einbauanleitung des
Herstellers funktionsgerecht montieren.

Inkl. Anschluß an die bauseitige Fassadenrinne im eg
und auf entwässerungsebene  laubengang

liefern und montieren als zulage zur türposition
abrechnung nach lfm
Menge: 2,000 m

**02.21 zulage zu schiebelelement pos 5 für verglasung bedruckt**
zulage zu schiebelelement  pos 5 für verglasung der
innenscheibe  bedruckt
abrechnung nach m2 bedruckung glas einfarbig
Menge: 3,000 m²

**02.22 mehr oder minderpreis zu pos 5**
mehr oder minderpreis zu pos 5
 für ausführung des feststehenden glaselementes als
geschlossenes flächenbündiges holzelelement ohne
glaseinsatz.
oberfläche wie fensterrahmen..
sonst wie vor
Menge: 1,000 Stk

**02.23 zulage zu pos 5 vorgesetzter alurahmen**
zulage zu pos 5 vorgesetzter alurahmen

liefern und montieren eines vorgesetzten alurahmens  (
sihe detailvorgabe  umlaufend um fensterelement
 material alurohr ca 40*40*4  farbig pulverbeschichtet
nach RAL angabe AN
stossausbildung im eckbereich mit gehrungsschnitt
Menge: 1,000 Stk

**02.24 zulage zu fensterpositionen für glas satiniert**
zulage zu fensterpositionen vor  für glas satiniert
nach angabe architekt auf besondere anweisung AN oder
Planer

abrechnung nach m2 satinierter glasoberfläche
Menge: 2,000 m²

**02.25 Zulage Fenster/Türen weiß lasiert**
Zulage zu allen  Fenstern / Türen ( pos 1 bis 11 )
sichtbaren Holzoberflächen bzw. Holzprofilen in
Weißtanne
Innenbereich alle sichtbaren Holzteile
weiß lasiert 30% Pigmentiert
inkl. sämtlicher Vorarbeiten.
Menge: 1,000 Psch

**02.26 mehr oder minderpreis wie vor jedoch deckend gestrichen**
mehr oder minderpreis zu allen fensterpositionen ( pos
1 bis 11 ) bzw  pos vor  für sichtbares  fensterholz
komplett deckend beschichtet/ lackiert nach
systemgeber, farbton nach ral angabe AN und holzart
kiefer / fichte
Menge: 1,000 Psch

**02.27 minderpreis panikbeschlag nach EN 171anstatt nach EN**
minderpreis panikbeschlag nach EN 171anstatt nach EN
1125
in den fenstertürpositionen mit panikverschluss  vor
ist grundsätzlich ein panikverschluss mit griffstange
nach din en 1125 einzukalkulieren.
alternativ kann auch ein panikverschlag nach en 171
verbaut werden.
der minderpreis für ausführung nach en 171 zu en 1125
ist in dieser position zu benennen für ein
fenstertürelement lichte türbreite 120 cm ist hier zu
benennen.
im Rahmen der Fertigungsplanung durch den AN wird mit
Bauherr, Planer und Firma final festgelegt welcher
Panikbeschlag zur Ausführung kommen soll.
Menge: 1,000 Stk

**02.28 Zulage Stossgriff**
*** Bedarfsposition ohne GB
Montage eines Stossgriffes an den Türelementen

zum Öffnen der Türen von Aussen
aus Edelstahlmaterial rund d=35 mm
Abstand von ca 60 mm auf Türrahmen mittels runden
Edelstahldistanzen, passend zum
Stoßgriff,inkl.erforderliches Befestigungsmaterial in
Edelstahl
Länge Stossgriff ca.2900 mm
alle Teile Edelstahl matt,
fein gebürstet und geschliffen

Ein Muster der Stange ca. 50 cm lang mit Distanzelement
ist den Architekten vorzulegen und einzukalkulieren.
Menge: 3,000 Stk

**02.29 Fluchttüröffner**
*** Bedarfsposition ohne GB
Fluchttüröffner
Leitprodukt:
Fluchttüröffner
GEZE FTV 320
für die Fluchttüren
Menge: 3,000 Stk

**02.30 Obertürschließer**
integrierter Obertürschließer für folgende einflügelige
Türen

Geeignet für das Barrierefreie Bauen nach DIN 18040
integriert mit Freilauffunktion.
geeignet für Fluchttüren und Notausgangstüren

Leitprodukt
Dormakaba
Türschließer ITS 96 FL
oder gleichwertig
Menge: 3,000 Stk

**02.31 PZ-Schloss**
PZ-Schloss
Zulage für PZ-Schloss
Menge: 6,000 Stk

**02.32 Fenstergriffe**
*** Bedarfsposition ohne GB
Leitfabrikat:
FSB 341076
Edelstahl
fein matt gebürstet
ausführung Standart
oder gleichwertig

Ein Muster des Griffes ist den Architekten vorzulegen
und einzukalkulieren.
Menge: 1,000 Stk

**02.33 Riegelschaltkontakte**
Riegelschaltkontakt RK 15 als
Schließblechkontakt zur
Verschlussüberwachung von Außentüren.
Leitprodukt:
Fa. Telendt  RK 15
oder gleichwertig
kompletter Einbau, verdeckte Stromführung

VSÖ-Klasse WS (W 110411/33 E)
VdS-Klasse C (G 109031)

Einbauort:
Menge: 4,000 Stk

**02.34 Reinigung**
Reinigung sämtlicher Fenster und Fensterelemente innen
und aussen inkl. aller Profile vor der Abnahme.
Die Fensterbänke sind ebenfalls vor Abnahme zu reinigen
Ohne Reinigung wird die Abnahme verweigert.
Menge: 1,000 Psch

**02.35 Gerüst**
*** Bedarfsposition ohne GB
Umbau von Gerüsten um die
Fenster im EG zu montieren bzw.
die Fenster ins Obergeschoss zu transportieren.

Zu diesen Arbeiten ist die Fassadengerüstbaufirma zu
beauftragen. inkl. Anfahrten
Umbau Gerüst von ca. 80 m2 plus
Aufwand und Material zum Einbau von
2x6m Gitterträger ist einzurechnen.
Menge: 40,000 m²

### Titel 03 Stundenlohnarbeiten

*Hinweis*
Stundenlohnarbeiten

1. Sämtliche erforderlichen Stundenlohnarbeiten sind
vor der Ausführung bei der
Bauleitung anzumelden und bedürfen der schriftlichen
Freigabe des Auftraggebers.

2. Auf den Stundenlohnzetteln muß eindeutig vermerkt
sein:

- Rapportnummer, durchgehend pro Bauvorhaben nummeriert
- Vor- und Zuname des eingesetzten Arbeitnehmers
- Wochentag und Datum
- Arbeitszeit nach Stunden und Minuten
- Art der Arbeitsleistung
- Verbrauch an Baustoffen
- Einsatz von Maschinen und Werkzeugen, ohne Bedienung

3. Stundenlohnzettel müssen werktäglich eingereicht
werden; nachträglich übergebene Stundenlohnzettel
werden nicht anerkannt.

4. Sämtliche Nebenkosten wie Auslösung, Fahrt- und
Wegegeld, Unternehmer-zuschlag etc. ist einzurechnen.

5. Sämtliche Stundenlohnpreise sind Festpreise über die
gesamte Bauzeit.

6. Rapportleistungen sind vorher anzukündiegen und
genehmigen zu lassen sonst erfolgt keine Vergütung

**03.1 Vorarbeiter**
Arbeiten, welche nicht in den Positionen
erfasst sind und gegen Nachweis zur
Ausführung kommen:

Berufsgruppe: Vorarbeiter
Menge: 50,000 h

**03.2 Facharbeiter**
Arbeiten, welche nicht in den Positionen
erfasst sind und gegen Nachweis zur
Ausführung kommen:

Berufsgruppe: Facharbeiter
Menge: 50,000 h

**03.3 Helfer**
Arbeiten, welche nicht in den Positionen
erfasst sind und gegen Nachweis zur
Ausführung kommen:

Berufsgruppe: Helfer
Menge: 50,000 h

USt %: 19,00
